# Aislamiento acústico a ruido aéreo bajo losa

- Propiedad del archivo: CYPE INGENIEROS, S.A.
- Formato: FIEBDC-3/2002
- Ámbito geográfico: Panamá
- Divisa: USD
- Costes indirectos: 3.00 %
- Gastos generales: 13.00 %
- Beneficio industrial: 6.00 %
- IVA: 13.00 %

**NBD021** m² Aislamiento acústico a ruido aéreo bajo losa, formado por panel rígido de poliestireno expandido elastificado, de superficie lisa y mecanizado lateral a media madera, de 50 mm de espesor, resistencia térmica 1,52 m²K/W, conductividad térmica 0,033 W/(mK), colocado a tope y fijado mecánicamente. Incluso cinta viscoelástica autoadhesiva para sellado de juntas.
Aislamiento acústico a ruido aéreo bajo losa, formado por panel rígido de poliestireno expandido elastificado, de superficie lisa y mecanizado lateral a media madera, de 50 mm de espesor, resistencia térmica 1,52 m²K/W, conductividad térmica 0,033 W/(mK), colocado a tope y fijado mecánicamente. Incluso cinta viscoelástica autoadhesiva para sellado de juntas.
Incluye: Limpieza y preparación de la superficie soporte. Replanteo y corte del aislamiento. Colocación del aislamiento. Fijación del aislamiento. Sellado de juntas.
Criterio de medición de proyecto: Superficie medida según documentación gráfica de Proyecto.
Criterio de medición de obra: Se medirá la superficie realmente ejecutada según especificaciones de Proyecto.

| Código | Ud | Descripción | Rendimiento | Precio | Importe |
|---|---|---|---|---|---|
| mt16pel060apx | m² | Panel rígido de poliestireno expandido elastificado, de superficie lisa y mecanizado lateral a media madera, de 50 mm de espesor, resistencia térmica 1,52 m²K/W, conductividad térmica 0,033 W/(mK), Euroclase E de reacción al fuego, con código de designación EPS-EN 13163-T3-L3-W2-S5-P10-BS50-DS(N)2; proporcionando una mejora del índice global de reducción acústica ponderado A de 55 dBA. (material) | 1.050 | 8.93 | 9.38 |
| mt16aaa021a | Ud | Taco de expansión y clavo de polipropileno, con aro de estanqueidad, para fijación mecánica de paneles aislantes. (material) | 5.250 | 0.11 | 0.58 |
| mt16pnc010a | m | Cinta viscoelástica autoadhesiva con autoprotección de aluminio, de 50 mm de anchura y de 1,5 mm de espesor, para sellado de juntas. (material) | 1.050 | 1.12 | 1.18 |
| mo054 | h | Montador de aislamientos. (mano de obra) | 0.123 | 13.32 | 1.64 |
| mo101 | h | Principiante de montador de aislamientos. (mano de obra) | 0.123 | 8.24 | 1.01 |
| % | % | Herramientas | 2 % | 13.79 | 0.28 |
|  |  | Costes directos |  |  | 14.07 |
