# Marca vial longitudinal discontinua, de 10 cm de anchura, con pintura de color azul

- Propiedad del archivo: CYPE INGENIEROS, S.A.
- Formato: FIEBDC-3/2002
- Ámbito geográfico: Panamá
- Costes indirectos: 3.00 %
- Gastos generales: 13.00 %
- Beneficio industrial: 6.00 %
- IVA: 13.00 %

## M Firmes y pavimentos urbanos

### MS Señalización vial

#### MSH Señalización horizontal

**MSH010** m Marca vial longitudinal discontinua, de 10 cm de anchura, con pintura de color azul.
Marca vial longitudinal discontinua, de 10 cm de anchura, con pintura de color azul, para separación de carriles, preaviso de marca continua y delimitación de zonas o plazas de estacionamiento. Incluso p/p de premarcaje.
Incluye: Premarcaje. Pintado de la marca vial.
Criterio de medición de proyecto: Longitud medida según Estudio o Estudio Básico de Seguridad y Salud.

| Código | Ud | Descripción | Rendimiento | Precio | Importe |
|---|---|---|---|---|---|
| mt50mvh010c | kg | Pintura de color azul, para marcas viales sobre la calzada. (material) | 0.040 | 7.76 | 0.31 |
| mq08war010b | h | Máquina autopropulsada, para pintar marcas viales sobre la calzada. (maquinaria) | 0.001 | 35.80 | 0.04 |
| mo040 | h | Albañil de obra civil. (mano de obra) | 0.017 | 9.67 | 0.16 |
| mo085 | h | Principiante de albañilería de obra civil. (mano de obra) | 0.009 | 6.36 | 0.06 |
| % | % | Costes directos complementarios | 2 % | 0.57 | 0.01 |
|  |  | Costes directos |  |  | 0.58 |
