# Levantado con recuperación del material de pavimento existente en el interior del edificio

- Propiedad del archivo: CYPE INGENIEROS, S.A.
- Formato: FIEBDC-3/2002
- Ámbito geográfico: Panamá
- Costes indirectos: 3.00 %
- Gastos generales: 13.00 %
- Beneficio industrial: 6.00 %
- IVA: 13.00 %

## D Demoliciones

### DR Revestimientos

#### DRS Suelos y pavimentos

**DRS030** m² Levantado con recuperación del material de pavimento existente en el interior del edificio, de baldosas de piedra natural y picado del material de agarre adherido a su superficie, con medios manuales y posterior reposición.
Levantado de pavimento existente en el interior del edificio, de baldosas de piedra natural y picado del material de agarre adherido a su superficie sin incluir la demolición de la base soporte, con medios manuales y recuperación, acopio y colocación del material en el mismo emplazamiento, sin deteriorar los elementos constructivos contiguos. Incluso p/p de limpieza, acopio, retirada y carga manual de escombros sobre camión o contenedor.
Incluye: Levantado manual de los elementos. Limpieza del reverso de las baldosas. Acopio de los materiales a reutilizar. Reposición del pavimento. Retirada y acopio de escombros. Limpieza de los restos de obra. Carga de escombros sobre camión o contenedor.
Criterio de medición de proyecto: Superficie medida según documentación gráfica de Proyecto.
Criterio de medición de obra: Se medirá la superficie realmente desmontada según especificaciones de Proyecto.

| Código | Ud | Descripción | Rendimiento | Precio | Importe |
|---|---|---|---|---|---|
| mt08aaa010a | m³ | Agua. (material) | 0.006 | 1.56 | 0.01 |
| mt01arg005a | t | Arena de cantera, para mortero preparado en obra. (material) | 0.052 | 17.53 | 0.91 |
| mt08cem000h | kg | Cemento gris en sacos. (material) | 8.000 | 0.15 | 1.20 |
| mt09mcr060a | kg | Mortero de juntas cementoso, CG1, para junta abierta entre 3 y 15 mm. (material) | 0.150 | 0.62 | 0.09 |
| mq06hor010 | h | Concretera. (maquinaria) | 0.022 | 1.48 | 0.03 |
| mo110 | h | Ayudante de albañilería. (mano de obra) | 0.337 | 6.24 | 2.10 |
| mo111 | h | Peón de albañilería. (mano de obra) | 0.655 | 6.11 | 4.00 |
| mo022 | h | Colocador de pisos. (mano de obra) | 0.343 | 9.67 | 3.32 |
| mo059 | h | Principiante de colocador de pisos. (mano de obra) | 0.343 | 6.36 | 2.18 |
| % | % | Costes directos complementarios | 2 % | 13.84 | 0.28 |
|  |  | Costes directos |  |  | 14.12 |
