# Demolición de buzón de inspección obra de mampostería

- Propiedad del archivo: CYPE INGENIEROS, S.A.
- Formato: FIEBDC-3/2002
- Ámbito geográfico: Panamá
- Costes indirectos: 3.00 %
- Gastos generales: 13.00 %
- Beneficio industrial: 6.00 %
- IVA: 13.00 %

## D Demoliciones

### DU Urbanización interior del terreno

#### DUA Alcantarillado sanitario sanitario

**DUA040** m Demolición de buzón de inspección obra de mampostería, de 120 cm de diámetro, con retroexcavadora con martillo rompedor, recuperación de tapa de registro y marco, y carga mecánica de escombros sobre camión o contenedor.
Demolición de buzón de inspección de obra de mampostería, de 120 cm de diámetro, con retroexcavadora con martillo rompedor, sin deteriorar los ramales colectores que pudieran enlazar con el buzón. Incluso parte proporcional de recuperación de tapa de registro y marco, demolición de losa sobre relleno de apoyo, limpieza, acopio, retirada y carga mecánica de escombros sobre camión o contenedor.
Incluye: Recuperación de tapas de registro y marcos. Demolición del elemento con retroexcavadora con martillo rompedor. Fragmentación de los escombros en piezas manejables. Retirada y acopio de escombros. Carga mecánica de escombros sobre camión o contenedor.
Criterio de medición de proyecto: Longitud medida según documentación gráfica de Proyecto.
Criterio de medición de obra: Se medirá la longitud realmente demolida según especificaciones de Proyecto.

| Código | Ud | Descripción | Rendimiento | Precio | Importe |
|---|---|---|---|---|---|
| mq01exn050c | h | Retroexcavadora sobre neumáticos, de 85 kW, con martillo rompedor. (maquinaria) | 0.071 | 64.84 | 4.60 |
| mq01ret010 | h | Miniretrocargadora sobre neumáticos de 15 kW. (maquinaria) | 0.035 | 40.85 | 1.43 |
| mo110 | h | Ayudante de albañilería. (mano de obra) | 0.124 | 6.24 | 0.77 |
| % | % | Costes directos complementarios | 2 % | 6.80 | 0.14 |
|  |  | Costes directos |  |  | 6.94 |
