# Videoportero digital color para vivienda unifamiliar

- Propiedad del archivo: CYPE INGENIEROS, S.A.
- Formato: FIEBDC-3/2002
- Ámbito geográfico: Panamá
- Costes indirectos: 3.00 %
- Gastos generales: 13.00 %
- Beneficio industrial: 6.00 %
- IVA: 13.00 %

## I Instalaciones

### IA Audiovisuales

#### IAV Interfonía y vídeo

**IAV010** Ud Videoportero digital color para vivienda unifamiliar.
Instalación de kit de videoportero digital color para vivienda unifamiliar compuesto de: placa exterior de calle con pulsador de llamada y telecámara, alimentador, abrepuertas y monitor con base de conexión. Incluso cableado y cajas. Totalmente montado, conexionado y puesto en marcha por la empresa instaladora para la comprobación de su correcto funcionamiento.
Incluye: Instalación de tubos, cajas de derivación y conductores de señal y eléctricos. Colocación de monitores y teléfonos interiores. Colocación de la placa exterior. Colocación del abrepuertas. Colocación del alimentador. Puesta en marcha.
Criterio de medición de proyecto: Número de unidades previstas, según documentación gráfica de Proyecto.
Criterio de medición de obra: Se medirá el número de unidades realmente ejecutadas según especificaciones de Proyecto.

| Código | Ud | Descripción | Rendimiento | Precio | Importe |
|---|---|---|---|---|---|
| mt35aia010b | m | Tubo curvable de PVC, corrugado, de color negro, de 20 mm de diámetro nominal, para canalización empotrada en obra de mampostería (paredes y techos). Resistencia a la compresión 320 N, resistencia al impacto 1 julio, temperatura de trabajo -5°C hasta 60°C, con grado de protección IP 545, no propagador de la llama. (material) | 25.000 | 0.37 | 9.25 |
| mt40vpa011 | m | Manguera de videoportero para kits de vídeo digital, compuesta por 3 hilos de 1 mm² y cable coaxial de 75 Ohm. (material) | 25.000 | 2.44 | 61.00 |
| mt40vpk110b | Ud | Kit de videoportero digital color, para instalación de 3 hilos + coaxial, compuesto por placa de calle con pulsador de llamada y telecámara, caja, alimentador, abrepuertas y monitor con base de conexión. (material) | 1.000 | 1493.41 | 1493.41 |
| mt40www040 | Ud | Material auxiliar para instalaciones audiovisuales. (material) | 2.000 | 1.54 | 3.08 |
| mo002 | h | Instalador instalador electricista. (mano de obra) | 3.942 | 10.00 | 39.42 |
| mo100 | h | Principiante de instalador electricista. (mano de obra) | 3.942 | 6.35 | 25.03 |
| % | % | Costes directos complementarios | 2 % | 1631.19 | 32.62 |
|  |  | Costes directos |  |  | 1663.81 |
