# Barrera anticapilaridad en muro de mampostería formada por lámina de betún modificado con elastómero SBS

- Propiedad del archivo: CYPE INGENIEROS, S.A.
- Formato: FIEBDC-3/2002
- Ámbito geográfico: Panamá
- Costes indirectos: 3.00 %
- Gastos generales: 13.00 %
- Beneficio industrial: 6.00 %
- IVA: 13.00 %

## N Aislamientos e impermeabilizaciones

### NI Impermeabilizaciones

#### NIF Fachadas

**NIF010** m² Barrera anticapilaridad en muro de mampostería formada por lámina de betún modificado con elastómero SBS, tipo LBM(SBS) - 40 - PR, acabada con film plástico termofusible en ambas caras sobre imprimación.
Formación de barrera anticapilaridad en arranque de muros de mampostería para corte de humedades por capilaridad, constituida por: CAPA DE REGULARIZACIÓN: de mortero de cemento 1:6 de 2 cm de espesor, cubriendo el ancho del muro y con acabado fratasado; MEMBRANA IMPERMEABILIZANTE: lámina de betún modificado con elastómero SBS, tipo LBM(SBS) - 40 - PR, masa nominal 4 kg/m², con armadura de film de polietileno de 70 g/m², acabada con film plástico termofusible en ambas caras sobre imprimación; CAPA DE PROTECCIÓN: de mortero de cemento 1:6 de 2 cm de espesor, cubriendo el ancho de la membrana impermeabilizante y con acabado fratasado.
Incluye: Vertido, extendido y regleado de la capa de mortero de regularización. Capa de imprimación asfáltica. Colocación de la membrana. Vertido, extendido y regleado de la capa de mortero de protección.
Criterio de medición de proyecto: Superficie medida según documentación gráfica de Proyecto.
Criterio de medición de obra: Se medirá la superficie realmente ejecutada según especificaciones de Proyecto, incluyendo las entregas y sin incluir los solapes.

| Código | Ud | Descripción | Rendimiento | Precio | Importe |
|---|---|---|---|---|---|
| mt09mor010c | m³ | Mortero de cemento CEM II/B-P 32,5 N tipo M-5, confeccionado en obra con 250 kg/m³ de cemento y una proporción en volumen 1/6. (material) | 0.020 | 115.30 | 2.31 |
| mt14pap100b | kg | Emulsión asfáltica estable, ED. (material) | 0.300 | 2.99 | 0.90 |
| mt14lba120c | m² | Lámina de betún modificado con elastómero SBS, tipo LBM(SBS) - 40 - PR, masa nominal 4 kg/m², con armadura de film de polietileno de 70 g/m², de superficie no protegida acabada con film plástico termofusible en ambas caras. (material) | 1.100 | 13.86 | 15.25 |
| mt09mor010c | m³ | Mortero de cemento CEM II/B-P 32,5 N tipo M-5, confeccionado en obra con 250 kg/m³ de cemento y una proporción en volumen 1/6. | 0.020 | 115.30 | 2.31 |
| op00sop010 |  | Soplete para soldadura de láminas asfálticas. | 1.000 | 0.00 | 0.00 |
| mo028 | h | Aplicador de láminas impermeabilizantes. (mano de obra) | 0.262 | 9.67 | 2.53 |
| mo065 | h | Principiante de aplicador de láminas impermeabilizantes. (mano de obra) | 0.262 | 6.36 | 1.67 |
| % | % | Costes directos complementarios | 2 % | 24.97 | 0.50 |
|  |  | Costes directos |  |  | 25.47 |
