# Canaleta prefabricada de drenaje para uso público de polipropileno reforzado, de 1000 mm de longitud, 100 mm de ancho y 130 mm de alto, con rejilla de fundición dúctil, carga de rotura 250 kN

- Propiedad del archivo: CYPE INGENIEROS, S.A.
- Formato: FIEBDC-3/2002
- Ámbito geográfico: Panamá
- Costes indirectos: 0.03 %
- Gastos generales: 13.00 %
- Beneficio industrial: 6.00 %
- IVA: 13.00 %

## A Acondicionamiento del terreno

### AS Red de desagüe

#### ASI Sistemas de drenaje del terreno

**ASI050** m Canaleta prefabricada de drenaje para uso público de polipropileno reforzado, de 1000 mm de longitud, 100 mm de ancho y 130 mm de alto, con rejilla de fundición dúctil, carga de rotura 250 kN.
Suministro y colocación de canaleta prefabricada de drenaje para uso público de polipropileno reforzado, de 1000 mm de longitud, 100 mm de ancho y 130 mm de alto, con rejilla de fundición dúctil, carga de rotura 250 kN, colocada sobre losa sobre relleno de concreto masivo f'c=240 kg/cm² (24 MPa), clase de exposición F0 S0 P0 C0, tamaño máximo del agregado 19 mm, consistencia blanda de 15 cm de espesor, sentadas con cuña de concreto f'c=240 kg/cm² (24 MPa), clase de exposición F0 S0 P0 C0, tamaño máximo del agregado 19 mm, consistencia blanda. Incluso p/p de accesorios de montaje, piezas especiales, material auxiliar, elementos de sujeción y sin incluir la excavación. Totalmente montada, conexionada a la red general de desagüe y probada.
Incluye: Replanteo y trazado de la canaleta. Eliminación de las tierras sueltas del fondo de la excavación. Vertido y compactación del concreto en formación de losa sobre relleno. Montaje de las piezas prefabricadas. Formación de agujeros para conexionado de tubos. Empalme y rejuntado de los colectores a la canaleta. Formación de la cuña de concreto para la fijación de la canaleta. Colocación de la rejilla.
Criterio de medición de proyecto: Longitud medida en proyección horizontal, según documentación gráfica de Proyecto.
Criterio de medición de obra: Se medirá, en proyección horizontal, la longitud realmente ejecutada según especificaciones de Proyecto.

| Código | Ud | Descripción | Rendimiento | Precio | Importe |
|---|---|---|---|---|---|
| mt10hmf050anb | m³ | Concreto masivo f'c=240 kg/cm² (24 MPa), clase de exposición F0 S0 P0 C0, tamaño máximo del agregado 19 mm, consistencia blanda, preparado en concretera, según ACI 318-08. (material) | 0.101 | 104.69 | 10.57 |
| mt11cap020is | Ud | Canaleta prefabricada de drenaje para uso público de polipropileno reforzado, de 1000 mm de longitud, 100 mm de ancho y 130 mm de alto, con rejilla de fundición dúctil, carga de rotura 250 kN, incluso p/p de piezas especiales. (material) | 1.000 | 118.58 | 118.58 |
| mt11var020 | Ud | Material auxiliar para sistema sanitario. (material) | 3.000 | 0.96 | 2.88 |
| au00auh040 |  | Vibrador de concreto, eléctrico. | 1.000 | 0.00 | 0.00 |
| mo019 | h | Albañil. (mano de obra) | 0.590 | 9.67 | 5.71 |
| mo105 | h | Peón de albañilería. (mano de obra) | 0.622 | 6.11 | 3.80 |
| % | % | Costes directos complementarios | 2 % | 141.54 | 2.83 |
|  |  | Costes directos |  |  | 144.37 |
