# Baranda de aluminio anodizado color bronce de 90 cm de altura, con bastidor sencillo y montantes y barrotes verticales, para hueco poligonal de losa, fijada mediante atornillado en concreto

- Propiedad del archivo: CYPE INGENIEROS, S.A.
- Formato: FIEBDC-3/2002
- Ámbito geográfico: Panamá
- Costes indirectos: 3.00 %
- Gastos generales: 13.00 %
- Beneficio industrial: 6.00 %
- IVA: 13.00 %

## F Fachadas y paredes

### FD Defensas

#### FDD Barandas y pasamanos

**FDD150** m Baranda de aluminio anodizado color bronce de 90 cm de altura, con bastidor sencillo y montantes y barrotes verticales, para hueco poligonal de losa, fijada mediante atornillado en concreto.
Suministro y colocación de baranda de aluminio anodizado color bronce de 90 cm de altura, con bastidor sencillo, formado por barandal superior que hace de pasamanos y barandal inferior; montantes verticales dispuestos cada 100 cm y barrotes verticales colocados cada 10 cm, para hueco poligonal de losa. Incluso parte proporcional de patas de agarre, fijación mediante atornillado en concreto con tacos de expansión, tornillos de acero y pasta química. Elaborada en taller y montada en obra.
Incluye: Replanteo de los puntos de fijación. Aplomado y nivelación. Fijación mediante atornillado en concreto. Resolución de las uniones entre tramos.
Criterio de medición de proyecto: Longitud medida a ejes en verdadera magnitud, según documentación gráfica de Proyecto.
Criterio de medición de obra: Se medirá, en verdadera magnitud, a ejes, la longitud realmente ejecutada según especificaciones de Proyecto.

| Código | Ud | Descripción | Rendimiento | Precio | Importe |
|---|---|---|---|---|---|
| mt26aaa021 | Ud | Repercusión, por m de baranda, de elementos de fijación sobre concreto: tacos de expansión de acero, tornillos especiales y pasta química. (material) | 1.000 | 4.04 | 4.04 |
| mt25dbe010l | m | Baranda de aluminio anodizado color bronce de 90 cm de altura, con bastidor sencillo formado por barandal superior que hace de pasamanos y barandal inferior; montantes verticales dispuestos cada 100 cm y barrotes verticales colocados cada 10 cm, para hueco poligonal de losa. (material) | 1.000 | 89.38 | 89.38 |
| op00tal010 |  | Taladro. | 1.000 | 0.00 | 0.00 |
| op00ato010 |  | Atornillador. | 1.000 | 0.00 | 0.00 |
| op00amo010 |  | Amoladora o radial. | 1.000 | 0.00 | 0.00 |
| mo018 | h | Cerrajero. (mano de obra) | 1.621 | 6.97 | 11.30 |
| mo059 | h | Principiante de cerrajero. (mano de obra) | 1.621 | 4.35 | 7.05 |
| % | % | Costes directos complementarios | 2 % | 111.77 | 2.24 |
|  |  | Costes directos |  |  | 114.01 |
