# FIEBDC-3

- Propiedad del archivo: CYPE INGENIEROS, S.A.
- Formato: FIEBDC-3/2002
- Ámbito geográfico: Panamá
- Costes indirectos: 3.00 %
- Gastos generales: 13.00 %
- Beneficio industrial: 6.00 %
- IVA: 13.00 %

| Código | Ud | Descripción | Precio |
|---|---|---|---|
| mt07ame120bb | m² | Malla electrosoldada tipo 6x6 9/9 de acero Grado 70, con varillas corrugadas espaciadas 15,24x15,24 cm de 3,8 mm de diámetro, según ASTM A 185 y ASTM A 497. (material) | 1.15 |
| mt08var050 | kg | Alambre galvanizado para atar, de 1,30 mm de diámetro. (material) | 1.11 |
| op00ata010 |  | Atadora de armadura. | 0.00 |
| op00ciz020 |  | Cizalla para acero en varillas corrugadas. | 0.00 |
| mo042 | h | Reforzador. (mano de obra) | 10.15 |
| mo088 | h | Principiante de reforzador. (mano de obra) | 6.68 |
| % | % | Costes directos complementarios | 0.00 |
| CHA020 | m² |  |  |

## Otros textos del archivo
- Malla electrosoldada tipo 6x6 9/9 de acero Grado 70, colocada en obra, en muro de contención 3
