# Canalización subterránea de telecomunicaciones formada por tubo rígido de PVC-U, de 110 mm de diámetro

- Propiedad del archivo: CYPE INGENIEROS, S.A.
- Formato: FIEBDC-3/2002
- Ámbito geográfico: Panamá
- Costes indirectos: 3.00 %
- Gastos generales: 13.00 %
- Beneficio industrial: 6.00 %
- IVA: 13.00 %

## I Instalaciones

### IU Urbanas

#### IUT Redes de telecomunicaciones

**IUT030** m Canalización subterránea de telecomunicaciones formada por tubo rígido de PVC-U, de 110 mm de diámetro.
Suministro e instalación de canalización subterránea de telecomunicaciones formada por tubo rígido de PVC-U, de 110 mm de diámetro y 1,3 mm de espesor, ejecutada en zanja, sin incluir la excavación ni el posterior relleno de la zanja. Incluso hilo guía. Totalmente montada.
Incluye: Replanteo y trazado de la zanja. Refinado de fondos y laterales a mano, con extracción de las tierras. Presentación en seco del tubo. Colocación del hilo guía. Colocación del tubo.
Criterio de medición de proyecto: Longitud medida en proyección horizontal, según documentación gráfica de Proyecto.
Criterio de medición de obra: Se medirá, en proyección horizontal, la longitud realmente ejecutada según especificaciones de Proyecto.

| Código | Ud | Descripción | Rendimiento | Precio | Importe |
|---|---|---|---|---|---|
| mt35tpe010g | m | Tubo rígido de PVC-U, de 110 mm de diámetro y 1,3 mm de espesor, suministrado en varillas de 6 m de longitud. (material) | 1.050 | 3.33 | 3.50 |
| mt40iva030 | m | Hilo guía de polipropileno de 3 mm de diámetro. (material) | 1.150 | 0.22 | 0.25 |
| mo019 | h | Albañil especializado en mampostería. (mano de obra) | 0.112 | 9.67 | 1.08 |
| mo111 | h | Peón de albañilería. (mano de obra) | 0.112 | 6.11 | 0.68 |
| % | % | Costes directos complementarios | 2 % | 5.51 | 0.11 |
|  |  | Costes directos |  |  | 5.62 |
