# Pavimento de adoquines de concreto

- Propiedad del archivo: CYPE INGENIEROS, S.A.
- Formato: FIEBDC-3/2002
- Ámbito geográfico: Panamá
- Divisa: USD
- Costes indirectos: 3.00 %
- Gastos generales: 13.00 %
- Beneficio industrial: 6.00 %
- IVA: 13.00 %

## M Firmes y pavimentos urbanos

### MP Pavimentos urbanos

#### MPA De adoquines

**MPA020** m² Pavimento de adoquines de concreto.
Pavimento de adoquines de concreto, en exteriores, realizado sobre firme con tráfico de categoría C4 (áreas peatonales, calles residenciales) y categoría de explanada E1 (5 <= CBR < 10), compuesto por base flexible de zahorra natural, de 20 cm de espesor, con extendido y compactado al 100% del Proctor Modificado, mediante la colocación flexible, con un grado de complejidad del aparejo bajo, de adoquines bicapa de concreto, cuyas características técnicas cumplen la, formato rectangular, 200x100x60 mm, acabado superficial liso, color gris, sobre una capa de arena de granulometría comprendida entre 0,5 y 5 mm, dejando entre ellos una junta de separación de entre 2 y 3 mm, para su posterior rejuntado con arena natural, fina y seca, de 2 mm de tamaño máximo; y vibrado del pavimento con bandeja vibrante de guiado manual.
Incluye: Replanteo de maestras y niveles. Corte de las piezas. Preparación de la explanada. Extendido y compactación de la base. Ejecución del encuentro con los bordes de confinamiento. Extendido y nivelación de la capa de arena. Colocación de los adoquines. Relleno de juntas con arena y vibrado del pavimento. Limpieza.
Criterio de medición de proyecto: Superficie medida en proyección horizontal, según documentación gráfica de Proyecto. No se han tenido en cuenta los retaceos como factor de influencia para incrementar la medición, toda vez que en la descomposición se ha considerado el tanto por cien de roturas general.
Criterio de medición de obra: Se medirá, en proyección horizontal, la superficie realmente ejecutada según especificaciones de Proyecto.

| Código | Ud | Descripción | Rendimiento | Precio | Importe |
|---|---|---|---|---|---|
| mt01zah010a | t | Zahorra natural caliza. (material) | 0.230 | 13.60 | 3.13 |
| mt01arp021c | m³ | Arena de granulometría comprendida entre 0,5 y 5 mm, no conteniendo más de un 3% de materia orgánica y arcilla. Se tendrá en cuenta lo especificado en sobre la friabilidad y en sobre la resistencia a la fragmentación de la arena. (material) | 0.055 | 32.63 | 1.79 |
| mt18aph010a | Ud | Adoquín bicapa de concreto, formato rectangular, 200x100x60 mm, acabado superficial liso, color gris, cuyas características técnicas cumplen la y una serie de propiedades predeterminadas: coeficiente de absorción de agua <= 6%; resistencia de rotura (splitting test) >= 3,6 MPa; carga de rotura >= 250 N/mm de la longitud de rotura; resistencia al desgaste por abrasión <= 23 mm y resistencia al deslizamiento/resbalamiento (índice USRV) > 60. (material) | 52.500 | 0.25 | 13.13 |
| mt01arp020a | kg | Arena natural, fina y seca, de 2 mm de tamaño máximo, exenta de sales perjudiciales, presentada en sacos. (material) | 1.000 | 0.48 | 0.48 |
| mq01mot010a | h | Motoniveladora de 141 kW. (maquinaria) | 0.008 | 91.93 | 0.74 |
| mq02rov010i | h | Compactador monocilíndrico vibrante autopropulsado, de 129 kW, de 16,2 t, anchura de trabajo 213,4 cm. (maquinaria) | 0.013 | 84.49 | 1.10 |
| mq02cia020j | h | Camión cisterna, de 8 m³ de capacidad. (maquinaria) | 0.006 | 143.98 | 0.86 |
| mq02rod010a | h | Bandeja vibrante de guiado manual, de 170 kg, anchura de trabajo 50 cm, reversible. (maquinaria) | 0.330 | 5.76 | 1.90 |
| op00sie030 |  | Sierra de disco de diamante, para mesa de trabajo, de corte húmedo. | 1.000 | 0.00 | 0.00 |
| mo041 | h | Albañil especializado en mampostería de obra civil. (mano de obra) | 0.280 | 17.84 | 5.00 |
| mo087 | h | Principiante de albañilería de obra civil. (mano de obra) | 0.303 | 11.44 | 3.47 |
| % | % | Herramientas | 2 % | 31.60 | 0.63 |
|  |  | Costes directos |  |  | 32.23 |
