# Pavimento continuo drenante, a base de resina epoxi

- Propiedad del archivo: CYPE INGENIEROS, S.A.
- Formato: FIEBDC-3/2002
- Ámbito geográfico: Panamá
- Divisa: USD
- Costes indirectos: 3.00 %
- Gastos generales: 13.00 %
- Beneficio industrial: 6.00 %
- IVA: 13.00 %

## M Firmes y pavimentos urbanos

### MP Pavimentos urbanos

#### MPD Drenantes

**MPD010** m² Pavimento continuo drenante, a base de resina epoxi.
Pavimento continuo drenante formado por capa de mortero realizado en sitio a base de resina epoxi bicomponente y agregado de 6 a 10 mm de diámetro, de 20 mm de espesor, para tráfico peatonal, con una resistencia a flexotracción de 3 N/mm², una resistencia a compresión de 6 N/mm² y una capacidad drenante de 800 l/(m²·min), resistencia al deslizamiento alta.
Criterio de valoración económica: El precio no incluye la base soporte.
Incluye: Ejecución de la base. Preparación de la superficie de apoyo. Replanteo de las juntas de construcción y de dilatación. Tendido de niveles mediante toques, maestras de concreto o reglas. Riego de la superficie base. Formación de juntas de construcción y de juntas perimetrales de dilatación. Conexionado, anclaje y emboquillado de las redes de instalaciones proyectadas. Vaciado, extendido y vibrado del mortero. Curado del mortero. Replanteo de las juntas de retracción. Corte del pavimento. Limpieza final de las juntas de retracción.
Criterio de medición de proyecto: Superficie medida según documentación gráfica de Proyecto.
Criterio de medición de obra: Se medirá la superficie realmente ejecutada según especificaciones de Proyecto.

| Código | Ud | Descripción | Rendimiento | Precio | Importe |
|---|---|---|---|---|---|
| mt47pcd020a | kg | Resina epoxi bicomponente. (material) | 1.000 | 99.65 | 99.65 |
| mt01arg120a | kg | Agregado de 6 a 10 mm de diámetro. (material) | 30.000 | 0.05 | 1.50 |
| mq06vib020 | h | Regla vibrante de 3 m. (maquinaria) | 0.092 | 6.18 | 0.57 |
| mq06cor020 | h | Equipo para corte de juntas en losas sobre relleno de concreto. (maquinaria) | 0.090 | 12.57 | 1.13 |
| op00tal020 |  | Taladro con batidora. | 1.000 | 0.00 | 0.00 |
| mo041 | h | Albañil especializado en mampostería de obra civil. (mano de obra) | 0.560 | 17.17 | 9.62 |
| mo087 | h | Principiante de albañilería de obra civil. (mano de obra) | 0.560 | 11.01 | 6.17 |
| % | % | Herramientas | 2 % | 118.64 | 2.37 |
|  |  | Costes directos |  |  | 121.01 |
