# Piso continuo drenante para uso peatonal

- Propiedad del archivo: CYPE INGENIEROS, S.A.
- Formato: FIEBDC-3/2002
- Ámbito geográfico: Panamá
- Divisa: USD
- Costes indirectos: 3.00 %
- Gastos generales: 13.00 %
- Beneficio industrial: 6.00 %
- IVA: 13.00 %

## M Firmes y pavimentos urbanos

### MP Pavimentos urbanos

#### MPD Drenantes

**MPD010** m² Piso continuo drenante para uso peatonal, de 40 mm de espesor, realizado en sitio con mortero a base de resinas y agregados de colores seleccionados con granulometría 7/10 mm, dispuesto sobre capa de 30 mm de material granular.
Piso continuo drenante para uso peatonal, de 40 mm de espesor, realizado en sitio con mortero a base de resinas y agregados de colores seleccionados con granulometría 7/10 mm, con una resistencia a flexotracción de 2,3 N/mm², una resistencia a compresión de 4,5 N/mm², una capacidad drenante de 800 l/(m²·min), sobre capa de 30 mm de material granular. Totalmente terminado.
Incluye: Ejecución de la base. Ejecución de la vereda.
Criterio de medición de proyecto: Superficie medida según documentación gráfica de Proyecto.
Criterio de medición de obra: Se medirá la superficie realmente ejecutada según especificaciones de Proyecto.

| Código | Ud | Descripción | Rendimiento | Precio | Importe |
|---|---|---|---|---|---|
| mt01arr010a | t | Grava de cantera, de 19 a 25 mm de diámetro. (material) | 0.063 | 9.32 | 0.59 |
| mt47pcd010l | m² | Piso continuo drenante para uso peatonal, de 40 mm de espesor, realizado en sitio con mortero a base de resinas y agregados de colores seleccionados con granulometría 7/10 mm, con una resistencia a flexotracción de 2,3 N/mm², una resistencia a compresión de 4,5 N/mm², una capacidad drenante de 800 l/(m²·min). (material) | 1.000 | 99.74 | 99.74 |
| mo041 | h | Albañil especializado en mampostería de obra civil. (mano de obra) | 0.660 | 12.93 | 8.53 |
| mo087 | h | Principiante de albañilería de obra civil. (mano de obra) | 0.660 | 8.24 | 5.44 |
| % | % | Herramientas | 2 % | 114.30 | 2.29 |
|  |  | Costes directos |  |  | 116.59 |
