# Luminaria rectangular de poliamida

- Propiedad del archivo: CYPE INGENIEROS, S.A.
- Formato: FIEBDC-3/2002
- Ámbito geográfico: Panamá
- Divisa: USD
- Costes indirectos: 3.00 %
- Gastos generales: 13.00 %
- Beneficio industrial: 6.00 %
- IVA: 13.00 %

## T Equipamiento urbano

### TI Iluminación viaria

#### TIF Farolas

**TIF005** Ud Luminaria rectangular de poliamida, modelo Rama "SANTA & COLE", de 1163x200x98 mm, color azul, con soporte mural de acero inoxidable AISI 304, para lámpara de vapor de sodio a alta presión HST-DE de 70 W; fijada mecánicamente al paramento vertical.
Luminaria rectangular de poliamida, modelo Rama "SANTA & COLE", de 1163x200x98 mm, color azul, óptica de alto rendimiento de aluminio anodizado y cierre de vidrio templado, con soporte mural de acero inoxidable AISI 304, para lámpara de vapor de sodio a alta presión HST-DE de 70 W, clase de protección I, grado de protección IP66; fijada mecánicamente al paramento vertical. Incluso lámpara, accesorios y elementos de fijación. Totalmente montada, conexionada y comprobada.
Incluye: Replanteo. Fijación del soporte. Colocación de la luminaria. Conexionado. Colocación de la lámpara y accesorios. Limpieza del elemento.
Criterio de medición de proyecto: Número de unidades previstas, según documentación gráfica de Proyecto.
Criterio de medición de obra: Se medirá el número de unidades realmente ejecutadas según especificaciones de Proyecto.

| Código | Ud | Descripción | Rendimiento | Precio | Importe |
|---|---|---|---|---|---|
| mt34syc210kk | Ud | Luminaria rectangular de poliamida, modelo Rama "SANTA & COLE", de 1163x200x98 mm, color azul, óptica de alto rendimiento de aluminio anodizado y cierre de vidrio templado, con soporte mural de acero inoxidable AISI 304, para lámpara de vapor de sodio a alta presión HST-DE de 70 W, clase de protección I, grado de protección IP66, incluso tacos y tornillos de fijación. (material) | 1.000 | 1110.89 | 1110.89 |
| mt34lap020a | Ud | Lámpara de vapor de sodio a alta presión HST-DE de 70 W. (material) | 1.000 | 86.75 | 86.75 |
| mq07cce010a | h | Camión con cesta elevadora de brazo articulado de 16 m de altura máxima de trabajo y 260 kg de carga máxima. (maquinaria) | 0.215 | 21.47 | 4.62 |
| mo003 | h | Instalador instalador electricista. (mano de obra) | 0.275 | 13.32 | 3.66 |
| mo102 | h | Principiante de instalador electricista. (mano de obra) | 0.275 | 8.23 | 2.26 |
| % | % | Herramientas | 2 % | 1208.18 | 24.16 |
|  |  | Costes directos |  |  | 1232.34 |
