# Bolardo fijo de concreto prefabricado, esférico, de 35 cm de diámetro, fijado a una superficie soporte (no incluida en este precio)

- Propiedad del archivo: CYPE INGENIEROS, S.A.
- Formato: FIEBDC-3/2002
- Ámbito geográfico: Panamá
- Costes indirectos: 3.00 %
- Gastos generales: 13.00 %
- Beneficio industrial: 6.00 %
- IVA: 13.00 %

## T Equipamiento urbano

### TP Protecciones peatonales

#### TPH Hitos y bolardos

**TPH050** Ud Bolardo fijo de concreto prefabricado, esférico, de 35 cm de diámetro, fijado a una superficie soporte (no incluida en este precio).
Suministro y montaje de bolardo fijo esférico, de 35 cm de diámetro, de concreto prefabricado, con tratamiento hidrófugo, fijado a una superficie soporte (no incluida en este precio). Incluso parte proporcional de replanteo, elementos de anclaje y eliminación y limpieza del material sobrante.
Incluye: Replanteo. Montaje. Eliminación y limpieza del material sobrante.
Criterio de medición de proyecto: Número de unidades previstas, según documentación gráfica de Proyecto.
Criterio de medición de obra: Se medirá el número de unidades realmente ejecutadas según especificaciones de Proyecto.

| Código | Ud | Descripción | Rendimiento | Precio | Importe |
|---|---|---|---|---|---|
| mt52mug310h | Ud | Bolardo fijo esférico, de 35 cm de diámetro de concreto prefabricado, con tratamiento hidrófugo, incluso pernos de anclaje. (material) | 1.000 | 56.22 | 56.22 |
| mt09reh330 | kg | Mortero de resina epoxi con arena de sílice, de endurecimiento rápido, para relleno de anclajes. (material) | 0.200 | 4.93 | 0.99 |
| mo041 | h | Albañil especializado en mampostería de obra civil. (mano de obra) | 0.448 | 7.28 | 3.26 |
| mo087 | h | Principiante de albañilería de obra civil. (mano de obra) | 0.448 | 4.59 | 2.06 |
| % | % | Herramientas | 2 % | 62.53 | 1.25 |
|  |  | Costes directos |  |  | 63.78 |
