# Bolardo fijo de concreto prefabricado

- Propiedad del archivo: CYPE INGENIEROS, S.A.
- Formato: FIEBDC-3/2002
- Ámbito geográfico: Panamá
- Costes indirectos: 3.00 %
- Gastos generales: 13.00 %
- Beneficio industrial: 6.00 %
- IVA: 13.00 %

**TPH050** Ud Bolardo fijo de concreto prefabricado, esférico, de 40 cm de diámetro, fijado a una base de concreto f'c=210 kg/cm² (3000 psi), clase de exposición F0 S0 P0 C0, tamaño máximo del agregado 25 mm (1" ASTM Nº 57), consistencia plástica.
Suministro y montaje de bolardo fijo esférico, de 40 cm de diámetro, de concreto prefabricado, con tratamiento hidrófugo, fijado a una base de concreto f'c=210 kg/cm² (3000 psi), clase de exposición F0 S0 P0 C0, tamaño máximo del agregado 25 mm (1" ASTM Nº 57), consistencia plástica. Incluso parte proporcional de replanteo, excavación manual del terreno, elementos de anclaje y eliminación y limpieza del material sobrante.
Incluye: Replanteo. Excavación. Vaciado de la base de apoyo. Montaje. Eliminación y limpieza del material sobrante.
Criterio de medición de proyecto: Número de unidades previstas, según documentación gráfica de Proyecto.
Criterio de medición de obra: Se medirá el número de unidades realmente ejecutadas según especificaciones de Proyecto.

| Código | Ud | Descripción | Rendimiento | Precio | Importe |
|---|---|---|---|---|---|
| mt52mug310i | Ud | Bolardo fijo esférico, de 40 cm de diámetro de concreto prefabricado, con tratamiento hidrófugo, incluso pernos de anclaje. (material) | 1.000 | 68.66 | 68.66 |
| mt10hmf100anb | m³ | Concreto simple f'c=210 kg/cm² (3000 psi), clase de exposición F0 S0 P0 C0, tamaño máximo del agregado 25 mm (1" ASTM Nº 57), consistencia blanda, premezclado, según ACI 318. (material) | 0.250 | 113.24 | 28.31 |
| mt09reh330 | kg | Mortero de resina epoxi con arena de sílice, de endurecimiento rápido, para relleno de anclajes. (material) | 0.200 | 4.93 | 0.99 |
| mo041 | h | Albañil especializado en mampostería de obra civil. (mano de obra) | 0.672 | 7.28 | 4.89 |
| mo087 | h | Principiante de albañilería de obra civil. (mano de obra) | 0.672 | 4.59 | 3.08 |
| % | % | Herramientas | 2 % | 105.93 | 2.12 |
|  |  | Costes directos |  |  | 108.05 |
