# Excavación de pilas, de entre 4 y 6 m de profundidad, en suelo de arcilla blanda, con medios manuales, sin entibación, y carga manual a camión

- Propiedad del archivo: CYPE INGENIEROS, S.A.
- Formato: FIEBDC-3/2002
- Ámbito geográfico: Panamá
- Divisa: USD
- Costes indirectos: 3.00 %
- Gastos generales: 13.00 %
- Beneficio industrial: 6.00 %
- IVA: 13.00 %

## A Acondicionamiento del terreno

### AD Movimiento de tierras en edificación

#### ADE Excavaciones

**ADE020** m³ Excavación de pilas, de entre 4 y 6 m de profundidad, en suelo de arcilla blanda, con medios manuales, sin entibación, y carga manual a camión.
Excavación de pilas, de entre 4 y 6 m de profundidad, en suelo de arcilla blanda, con medios manuales, sin entibación, y carga manual a camión.
Incluye: Replanteo general y fijación de los puntos y niveles de referencia. Excavación del fuste y ensanchamiento de la base, con extracción de las tierras. Carga manual a camión de los materiales excavados.
Criterio de medición de proyecto: Volumen medido sobre las secciones teóricas de la excavación, según documentación gráfica de Proyecto.
Criterio de medición de obra: Se medirá el volumen teórico ejecutado según especificaciones de Proyecto, sin incluir los incrementos por excesos de excavación no autorizados, ni el relleno necesario para reconstruir la sección teórica por defectos imputables al Contratista. Se medirá la excavación una vez realizada y antes de que sobre ella se efectúe ningún tipo de relleno. Si el Contratista cerrase la excavación antes de conformada la medición, se entenderá que se aviene a lo que unilateralmente determine el director de la ejecución de la obra.
Criterio de valoración económica: El precio no incluye el transporte de los materiales excavados.

| Código | Ud | Descripción | Rendimiento | Precio | Importe |
|---|---|---|---|---|---|
| mo113 | h | Peón de albañilería. (mano de obra) | 5.649 | 7.91 | 44.68 |
| mo112 | h | Ayudante de albañilería. (mano de obra) | 5.649 | 8.05 | 45.47 |
| % | % | Herramientas | 2 % | 90.15 | 1.80 |
|  |  | Costes directos |  |  | 91.95 |
