# Transporte, puesta en obra y retirada de equipo completo para la realización de anclajes al terreno

- Propiedad del archivo: CYPE INGENIEROS, S.A.
- Formato: FIEBDC-3/2002
- Ámbito geográfico: Panamá
- Divisa: USD
- Costes indirectos: 3.00 %
- Gastos generales: 13.00 %
- Beneficio industrial: 6.00 %
- IVA: 13.00 %

## C Fundaciones

### CC Muros de contención

#### CCP Muros pantalla

**CCP080** Ud Transporte, puesta en obra y retirada de equipo completo para la realización de anclajes al terreno.
Transporte, puesta en obra y retirada de equipo completo de perforación y tensado, para la realización de anclajes al terreno en muros, a una distancia de hasta 50 km.
Criterio de valoración económica: El precio incluye el desplazamiento a la obra del personal especializado y el traslado del equipo entre diferentes emplazamientos dentro de la misma obra.
Incluye: Transporte a la obra. Montaje del equipo. Desmontaje del equipo. Retirada del equipo.
Criterio de medición de proyecto: Número de unidades previstas, según documentación gráfica de Proyecto.
Criterio de medición de obra: Se medirá el número de unidades realmente ejecutadas según especificaciones de Proyecto.

| Código | Ud | Descripción | Rendimiento | Precio | Importe |
|---|---|---|---|---|---|
| mq03pan010a | Ud | Transporte, puesta en obra y retirada de equipo completo para realización de anclajes al terreno, a una distancia de hasta 50 km. (maquinaria) | 1.000 | 5255.32 | 5255.32 |
| % | % | Herramientas | 2 % | 5255.32 | 105.11 |
|  |  | Costes directos |  |  | 5360.43 |
