# Sistema de cimbra para cabezal de grupo de pilotes

- Propiedad del archivo: CYPE INGENIEROS, S.A.
- Formato: FIEBDC-3/2002
- Ámbito geográfico: Panamá
- Divisa: USD
- Costes indirectos: 3.00 %
- Gastos generales: 13.00 %
- Beneficio industrial: 6.00 %
- IVA: 13.00 %

## C Fundaciones

### CE Cabezales

#### CEP De pilotes

**CEP020** m² Sistema de cimbra para cabezal de grupo de pilotes.
Montaje de sistema de cimbra recuperable de madera, para cabezal de grupo de pilotes, formado por tablones de madera, amortizables en 4 usos, y posterior desmontaje de la cimbra. Incluso elementos de sustentación, fijación y acodalamientos necesarios para su estabilidad y líquido desmoldante, para evitar la adherencia del concreto a la cimbra.
Incluye: Limpieza y preparación del plano de apoyo. Replanteo. Aplicación del líquido desmoldante. Montaje del sistema de cimbra. Colocación de elementos de sustentación, fijación y acodalamiento. Aplomado y nivelación de la cimbra. Humectación de la cimbra. Desmontaje de la cimbra. Limpieza y almacenamiento de la cimbra.
Criterio de medición de proyecto: Superficie de cimbra en contacto con el concreto, medida según documentación gráfica de Proyecto.
Criterio de medición de obra: Se medirá la superficie de cimbra en contacto con el concreto realmente ejecutada según especificaciones de Proyecto.

| Código | Ud | Descripción | Rendimiento | Precio | Importe |
|---|---|---|---|---|---|
| mt08ema050b | m³ | Madera para cimbrar, de 26 mm de espesor. (material) | 0.013 | 523.66 | 6.81 |
| mt08var050 | kg | Alambre galvanizado para atar, de 1,30 mm de diámetro. (material) | 0.120 | 2.04 | 0.24 |
| mt08var060 | kg | Puntas de acero de 20x100 mm. (material) | 0.050 | 11.90 | 0.60 |
| mt08dba010d | l | Agente desmoldeante, a base de aceites especiales, emulsionable en agua, para cimbras metálicas, fenólicas o de madera. (material) | 0.030 | 2.45 | 0.07 |
| op00sie020 |  | Sierra de disco fijo, para mesa de trabajo. | 1.000 | 0.00 | 0.00 |
| mo044 | h | Cimbrero. (mano de obra) | 0.713 | 18.57 | 13.24 |
| mo091 | h | Principiante de cimbrero. (mano de obra) | 0.713 | 11.90 | 8.48 |
| % | % | Herramientas | 2 % | 29.44 | 0.59 |
|  |  | Costes directos |  |  | 30.03 |
