# Zapata corrida de fundación

- Propiedad del archivo: CYPE INGENIEROS, S.A.
- Formato: FIEBDC-3/2002
- Ámbito geográfico: Panamá
- Costes indirectos: 3.00 %
- Gastos generales: 13.00 %
- Beneficio industrial: 6.00 %
- IVA: 13.00 %

## C Fundaciones

### CS Superficiales

#### CSV Zapatas corridas

**CSV015** m³ Zapata corrida de fundación, de concreto ciclópeo, realizada con concreto f'c=175 kg/cm² (2500 psi), clase de exposición F0 S0 P0 C0, tamaño máximo del agregado 25 mm (1" ASTM Nº 57), consistencia plástica, premezclado y vaciado desde camión, (60% de volumen) y piedra bola entre 80 y 150 mm de diámetro (40% de volumen).
Formación de zapata corrida de fundación, de concreto ciclópeo, realizada en excavación previa, con concreto f'c=175 kg/cm² (2500 psi), clase de exposición F0 S0 P0 C0, tamaño máximo del agregado 25 mm (1" ASTM Nº 57), consistencia plástica, premezclado y vaciado desde camión, (60% de volumen) y piedra bola entre 80 y 150 mm de diámetro (40% de volumen). Incluso p/p de compactación y curado del concreto.
Incluye: Replanteo y trazado de las vigas y de las columnas u otros elementos estructurales que apoyen en las mismas. Vaciado y compactación del concreto. Vaciado de los bolos en el concreto fresco. Coronación y enrase de cimientos. Curado del concreto.
Criterio de medición de proyecto: Superficie medida según documentación gráfica de Proyecto.
Criterio de medición de obra: Se medirá el volumen teórico ejecutado según especificaciones de Proyecto, sin incluir los incrementos por excesos de excavación no autorizados.

| Código | Ud | Descripción | Rendimiento | Precio | Importe |
|---|---|---|---|---|---|
| mt10hmf100ajc | m³ | Concreto simple f'c=175 kg/cm² (2500 psi), clase de exposición F0 S0 P0 C0, tamaño máximo del agregado 25 mm (1" ASTM Nº 57), consistencia plástica, premezclado, según ACI 318. (material) | 0.660 | 92.79 | 61.24 |
| mt01are040 | m³ | Piedra bola de 15 a 30 cm de diámetro. (material) | 0.400 | 18.99 | 7.60 |
| au00auh020 |  | Canaleta para vaciado del concreto. | 1.000 | 0.00 | 0.00 |
| au00auh040 |  | Vibrador de concreto, eléctrico. | 1.000 | 0.00 | 0.00 |
| mo041 | h | Albañil especializado en mampostería reforzador. (mano de obra) | 0.323 | 10.15 | 3.28 |
| mo087 | h | Principiante de albañil especializado en mampostería reforzador. (mano de obra) | 0.323 | 6.68 | 2.16 |
| mo111 | h | Peón de albañilería. (mano de obra) | 0.923 | 6.11 | 5.64 |
| % | % | Costes directos complementarios | 2 % | 79.92 | 1.60 |
|  |  | Costes directos |  |  | 81.52 |
