# Demolición de fundación de calicanto, de más de 1,5 m de profundidad máxima, con martillo neumático, y carga mecánica de escombros sobre camión o contenedor

- Propiedad del archivo: CYPE INGENIEROS, S.A.
- Formato: FIEBDC-3/2002
- Ámbito geográfico: Panamá
- Costes indirectos: 3.00 %
- Gastos generales: 13.00 %
- Beneficio industrial: 6.00 %
- IVA: 13.00 %

## D Demoliciones

### DD Fundaciones

#### DDS Superficiales

**DDS010** m³ Demolición de fundación de calicanto, de más de 1,5 m de profundidad máxima, con martillo neumático, y carga mecánica de escombros sobre camión o contenedor.
Demolición de fundación de calicanto, de más de 1,5 m de profundidad máxima, con martillo neumático. Incluso p/p de limpieza, acopio, retirada y carga mecánica de escombros sobre camión o contenedor.
Incluye: Demolición del elemento con martillo neumático. Fragmentación de los escombros en piezas manejables. Retirada y acopio de escombros. Carga mecánica de escombros sobre camión o contenedor.
Criterio de medición de proyecto: Volumen medido según documentación gráfica de Proyecto.
Criterio de medición de obra: Se medirá el volumen realmente demolido, medido como diferencia entre los perfiles levantados antes de empezar la demolición y los levantados al finalizarla, aprobados por el Director de Ejecución de la obra, según especificaciones de Proyecto.

| Código | Ud | Descripción | Rendimiento | Precio | Importe |
|---|---|---|---|---|---|
| mq05mai030 | h | Martillo neumático. (maquinaria) | 2.767 | 3.60 | 9.96 |
| mq05pdm110 | h | Compresor portátil diesel media presión 10 m³/min. (maquinaria) | 1.383 | 6.11 | 8.45 |
| mq01ret010 | h | Miniretrocargadora sobre neumáticos de 15 kW. (maquinaria) | 0.176 | 36.15 | 6.36 |
| mo111 | h | Peón de albañilería. (mano de obra) | 1.504 | 6.11 | 9.19 |
| mo110 | h | Ayudante de albañilería. (mano de obra) | 2.723 | 6.24 | 16.99 |
| % | % | Costes directos complementarios | 2 % | 50.95 | 1.02 |
|  |  | Costes directos |  |  | 51.97 |
