# Desmontaje de depósito de superficie, de acero, para combustible líquido o de gas, de 25000 litros de capacidad máxima, con medios manuales y mecánicos, y carga mecánica sobre camión o contenedor

- Propiedad del archivo: CYPE INGENIEROS, S.A.
- Formato: FIEBDC-3/2002
- Ámbito geográfico: Panamá
- Divisa: USD
- Costes indirectos: 3.00 %
- Gastos generales: 13.00 %
- Beneficio industrial: 6.00 %
- IVA: 13.00 %

## D Demoliciones

### DI Instalaciones

#### DIB Bancadas y depósitos

**DIB020** Ud Desmontaje de depósito de superficie, de acero, para combustible líquido o de gas, de 25000 litros de capacidad máxima, con medios manuales y mecánicos, y carga mecánica sobre camión o contenedor.
Desmontaje de depósito de superficie, de acero, para combustible líquido o de gas, de 25000 litros de capacidad máxima, con medios manuales y mecánicos, y carga mecánica sobre camión o contenedor.
Incluye: Desmontaje del elemento. Retirada y acopio del material desmontado. Obturación de las conducciones conectadas al elemento. Limpieza de los restos de obra. Carga mecánica del material desmontado y restos de obra sobre camión o contenedor.
Criterio de medición de proyecto: Número de unidades previstas, según documentación gráfica de Proyecto.
Criterio de medición de obra: Se medirá el número de unidades realmente desmontadas según especificaciones de Proyecto.
Criterio de valoración económica: El precio incluye el desmontaje de los accesorios y de los elementos de fijación.

| Código | Ud | Descripción | Rendimiento | Precio | Importe |
|---|---|---|---|---|---|
| mq04cag010c | h | Camión con grúa de hasta 12 t. (maquinaria) | 3.052 | 65.53 | 200.00 |
| mo011 | h | Montador. (mano de obra) | 3.093 | 13.32 | 41.20 |
| mo080 | h | Principiante de montador. (mano de obra) | 3.093 | 8.24 | 25.49 |
| % | % | Herramientas | 2 % | 266.69 | 5.33 |
|  |  | Costes directos |  |  | 272.02 |
