# Demolición completa de techo plano transitable

- Propiedad del archivo: CYPE INGENIEROS, S.A.
- Formato: FIEBDC-3/2002
- Ámbito geográfico: Panamá
- Costes indirectos: 3.00 %
- Gastos generales: 13.00 %
- Beneficio industrial: 6.00 %
- IVA: 13.00 %

## D Demoliciones

### DQ Techos

#### DQA Planos

**DQA020** m² Demolición completa de techo plano transitable, ventilado, compuesto por capa de formación de pendientes de paredes interiores aligerados, tablero cerámico hueco, capas de mortero de cemento de regularización y protección, impermeabilización y capas separadoras, aislamiento térmico y acústico, y piso flotante de losa filtrante, con martillo neumático, y carga manual de escombros sobre camión o contenedor.
Demolición completa de techo plano transitable, ventilado, compuesto por capa de formación de pendientes de paredes interiores aligerados, tablero cerámico hueco, capas de mortero de cemento de regularización y protección, impermeabilización y capas separadoras, aislamiento térmico y acústico, y piso flotante de losa filtrante; con martillo neumático, sin afectar a la estabilidad de los elementos constructivos contiguos. Incluso parte proporcional de demolición de juntas de expansión, encuentro con paramentos verticales, parrillas, limpieza, acopio, retirada y carga manual de escombros sobre camión o contenedor.
Incluye: Demolición del elemento. Fragmentación de los escombros en piezas manejables. Retirada y acopio de escombros. Carga de escombros sobre camión o contenedor.
Criterio de medición de proyecto: Superficie medida según documentación gráfica de Proyecto.
Criterio de medición de obra: Se medirá la superficie realmente demolida según especificaciones de Proyecto.

| Código | Ud | Descripción | Rendimiento | Precio | Importe |
|---|---|---|---|---|---|
| mo112 | h | Ayudante de albañilería. (mano de obra) | 0.104 | 4.51 | 0.47 |
| mo113 | h | Peón de albañilería. (mano de obra) | 0.894 | 4.41 | 3.94 |
| % | % | Herramientas | 2 % | 4.41 | 0.09 |
|  |  | Costes directos |  |  | 4.50 |
