# Levantado con recuperación del material de pavimento existente en el interior del edificio

- Propiedad del archivo: CYPE INGENIEROS, S.A.
- Formato: FIEBDC-3/2002
- Ámbito geográfico: Panamá
- Costes indirectos: 3.00 %
- Gastos generales: 13.00 %
- Beneficio industrial: 6.00 %
- IVA: 13.00 %

## D Demoliciones

### DR Revestimientos

#### DRS Suelos y pavimentos

**DRS020** m² Levantado con recuperación del material de pavimento existente en el interior del edificio, de baldosas cerámicas de gres rústico y picado del material de agarre adherido a su superficie, con medios manuales y posterior reposición.
Levantado de pavimento existente en el interior del edificio, de baldosas cerámicas de gres rústico y picado del material de agarre adherido a su superficie sin incluir la demolición de la base soporte, con medios manuales y recuperación, acopio y colocación del material en el mismo emplazamiento, sin deteriorar los elementos constructivos contiguos. Incluso p/p de limpieza, acopio, retirada y carga manual de escombros sobre camión o contenedor.
Incluye: Levantado manual de los elementos. Limpieza del reverso de las baldosas. Acopio de los materiales a reutilizar. Reposición del pavimento. Retirada y acopio de escombros. Limpieza de los restos de obra. Carga de escombros sobre camión o contenedor.
Criterio de medición de proyecto: Superficie medida según documentación gráfica de Proyecto.
Criterio de medición de obra: Se medirá la superficie realmente desmontada según especificaciones de Proyecto.

| Código | Ud | Descripción | Rendimiento | Precio | Importe |
|---|---|---|---|---|---|
| mt08aaa010a | m³ | Agua. (material) | 0.006 | 1.56 | 0.01 |
| mt01arg005a | t | Arena de cantera, para mortero preparado en obra. (material) | 0.049 | 17.53 | 0.86 |
| mt08cem000h | kg | Cemento gris en sacos. (material) | 7.500 | 0.15 | 1.13 |
| mt18wwa100b | Ud | Crucetas de PVC para separación entre 3 y 15 mm. (material) | 14.000 | 0.03 | 0.42 |
| mt09mcr060a | kg | Mortero de juntas cementoso, CG1, para junta abierta entre 3 y 15 mm. (material) | 0.300 | 0.62 | 0.19 |
| mq06hor010 | h | Concretera. (maquinaria) | 0.021 | 1.48 | 0.03 |
| mo110 | h | Ayudante de albañilería. (mano de obra) | 0.291 | 6.24 | 1.82 |
| mo111 | h | Peón de albañilería. (mano de obra) | 0.593 | 6.11 | 3.62 |
| mo022 | h | Colocador de pisos. (mano de obra) | 0.336 | 9.67 | 3.25 |
| mo059 | h | Principiante de colocador de pisos. (mano de obra) | 0.168 | 6.36 | 1.07 |
| % | % | Costes directos complementarios | 2 % | 12.40 | 0.25 |
|  |  | Costes directos |  |  | 12.65 |
