# Levantado con recuperación del material de pavimento existente en el interior del edificio, de baldosas de granito y picado del material de agarre adherido a su superficie, con medios manuales

- Propiedad del archivo: CYPE INGENIEROS, S.A.
- Formato: FIEBDC-3/2002
- Ámbito geográfico: Panamá
- Costes indirectos: 3.00 %
- Gastos generales: 13.00 %
- Beneficio industrial: 6.00 %
- IVA: 13.00 %

## D Demoliciones

### DR Revestimientos

#### DRS Suelos y pavimentos

**DRS030** m² Levantado con recuperación del material de pavimento existente en el interior del edificio, de baldosas de granito y picado del material de agarre adherido a su superficie, con medios manuales.
Levantado de pavimento existente en el interior del edificio, de baldosas de granito y picado del material de agarre adherido a su superficie sin incluir la demolición de la base soporte, con medios manuales y recuperación del material para su posterior reutilización, sin deteriorar los elementos constructivos contiguos. Incluso p/p de limpieza, acopio, retirada y carga manual de escombros sobre camión o contenedor.
Incluye: Levantado manual de los elementos. Limpieza del reverso de las baldosas. Acopio de los materiales a reutilizar. Retirada y acopio de escombros. Limpieza de los restos de obra. Carga de escombros sobre camión o contenedor.
Criterio de medición de proyecto: Superficie medida según documentación gráfica de Proyecto.
Criterio de medición de obra: Se medirá la superficie realmente desmontada según especificaciones de Proyecto.

| Código | Ud | Descripción | Rendimiento | Precio | Importe |
|---|---|---|---|---|---|
| mq06hor010 | h | Concretera. (maquinaria) | 0.005 | 1.48 | 0.01 |
| mo110 | h | Ayudante de albañilería. (mano de obra) | 0.347 | 6.24 | 2.17 |
| mo111 | h | Peón de albañilería. (mano de obra) | 0.401 | 6.11 | 2.45 |
| % | % | Costes directos complementarios | 2 % | 4.63 | 0.09 |
|  |  | Costes directos |  |  | 4.72 |
