# Viga de arranque de concreto ciclópeo sobre zapata corrida

- Propiedad del archivo: CYPE INGENIEROS, S.A.
- Formato: FIEBDC-3/2002
- Ámbito geográfico: Panamá
- Costes indirectos: 3.00 %
- Gastos generales: 13.00 %
- Beneficio industrial: 6.00 %
- IVA: 13.00 %

## E Estructuras

### EF Mampostería

#### EFA Arranques para muros

**EFA020** m³ Viga de arranque de concreto ciclópeo sobre zapata corrida, realizada con concreto f'c=210 kg/cm² (3000 psi), clase de exposición F0 S0 P0 C0, tamaño máximo del agregado 25 mm (1" ASTM Nº 57), consistencia blanda, premezclado y vaciado con balde concretero, (60% de volumen) y piedra bola entre 80 y 150 mm de diámetro (40% de volumen), para el apoyo de muro de mampostería.
Formación de viga de arranque de concreto ciclópeo sobre zapata corrida, realizada con concreto f'c=210 kg/cm² (3000 psi), clase de exposición F0 S0 P0 C0, tamaño máximo del agregado 25 mm (1" ASTM Nº 57), consistencia blanda, premezclado y vaciado con balde concretero, (60% de volumen) y piedra bola entre 80 y 150 mm de diámetro (40% de volumen), para el apoyo de muro de mampostería. Incluso p/p de compactación y curado del concreto.
Incluye: Replanteo. Vaciado y compactación del concreto. Vaciado de los bolos en el concreto fresco. Coronación y enrase. Curado del concreto.
Criterio de medición de proyecto: Volumen medido según documentación gráfica de Proyecto.
Criterio de medición de obra: Se medirá el volumen realmente ejecutado según especificaciones de Proyecto.

| Código | Ud | Descripción | Rendimiento | Precio | Importe |
|---|---|---|---|---|---|
| mt10hmf100anb | m³ | Concreto simple f'c=210 kg/cm² (3000 psi), clase de exposición F0 S0 P0 C0, tamaño máximo del agregado 25 mm (1" ASTM Nº 57), consistencia blanda, premezclado, según ACI 318. (material) | 0.660 | 103.14 | 68.07 |
| mt01are040 | m³ | Piedra bola de 15 a 30 cm de diámetro. (material) | 0.400 | 18.99 | 7.60 |
| au00auh010 |  | Balde concretero. | 1.000 | 0.00 | 0.00 |
| au00auh040 |  | Vibrador de concreto, eléctrico. | 1.000 | 0.00 | 0.00 |
| mo041 | h | Albañil especializado en mampostería reforzador. (mano de obra) | 0.375 | 10.15 | 3.81 |
| mo087 | h | Principiante de albañil especializado en mampostería reforzador. (mano de obra) | 0.375 | 6.68 | 2.51 |
| mo111 | h | Peón de albañilería. (mano de obra) | 0.923 | 6.11 | 5.64 |
| % | % | Costes directos complementarios | 2 % | 87.63 | 1.75 |
|  |  | Costes directos |  |  | 89.38 |
