# Entablado base de tablero estructural de madera, de 19 mm de espesor, colocado con fijaciones mecánicas

- Propiedad del archivo: CYPE INGENIEROS, S.A.
- Formato: FIEBDC-3/2002
- Ámbito geográfico: Panamá
- Divisa: USD
- Costes indirectos: 3.00 %
- Gastos generales: 13.00 %
- Beneficio industrial: 6.00 %
- IVA: 13.00 %

## E Estructuras

### EM Madera

#### EMT Entablados

**EMT010** m² Entablado base de tablero estructural de madera, de 19 mm de espesor, colocado con fijaciones mecánicas.
Entablado base de tablero estructural de madera para uso en ambiente húmedo, de 2040x900 mm y 19 mm de espesor, machihembrado en sus cuatro cantos, fijado con clavos de acero galvanizado. Incluso cortes y refuerzo de cantos con tornillos.
Incluye: Replanteo de las piezas. Clavado de las piezas al soporte base.
Criterio de medición de proyecto: Superficie medida según documentación gráfica de Proyecto.
Criterio de medición de obra: Se medirá la superficie realmente ejecutada según especificaciones de Proyecto.

| Código | Ud | Descripción | Rendimiento | Precio | Importe |
|---|---|---|---|---|---|
| mt08eff040f | m² | Tablero estructural de madera para uso en ambiente húmedo, de 2040x900 mm y 19 mm de espesor, machihembrado en sus cuatro cantos. (material) | 1.050 | 11.05 | 11.60 |
| mt50spa101 | kg | Clavos de acero. (material) | 0.150 | 1.71 | 0.26 |
| op00cla010 |  | Clavadora neumática. | 1.000 | 0.00 | 0.00 |
| op00cep010 |  | Garlopa. | 1.000 | 0.00 | 0.00 |
| op00cor050 |  | Cortadora manual de madera, de disco. | 1.000 | 0.00 | 0.00 |
| mo048 | h | Carpintero especializado en estructuras de madera. (mano de obra) | 0.166 | 13.49 | 2.24 |
| mo095 | h | Principiante de carpintero especializado en estructuras de madera. (mano de obra) | 0.083 | 8.60 | 0.71 |
| % | % | Herramientas | 2 % | 14.81 | 0.30 |
|  |  | Costes directos |  |  | 15.11 |
