# Revestimiento exterior de fachada ventilada, de placas compactas de minerales con polímeros (Solid Surface)

- Propiedad del archivo: CYPE INGENIEROS, S.A.
- Formato: FIEBDC-3/2002
- Ámbito geográfico: Panamá
- Divisa: USD
- Costes indirectos: 3.00 %
- Gastos generales: 13.00 %
- Beneficio industrial: 6.00 %
- IVA: 13.00 %

## F Fachadas y paredes

### FA Fachadas ventiladas

#### FAU Revestimiento exterior de placas compactas de minerales con polímeros (Solid Surface)

**FAU010** m² Revestimiento exterior de fachada ventilada, de placas compactas de minerales con polímeros (Solid Surface).
Revestimiento exterior de fachada ventilada, de placas compactas de gran formato formadas por ATH (trihidrato de alúmina) y resinas poliméricas de alta resistencia (Solid Surface), color blanco de 3590x750x12 mm; colocación con junta corrida mediante el sistema de anclaje oculto de grapa, sobre subestructura soporte de aluminio. Incluso tirafondos y anclajes mecánicos de expansión de acero inoxidable A2, para la fijación de la subestructura soporte.
Criterio de valoración económica: El precio no incluye el aislamiento térmico.
Incluye: Limpieza y preparación de la superficie soporte. Replanteo de las juntas de dilatación y paños de trabajo. Replanteo del despiece del revestimiento y de los puntos de anclaje de la subestructura soporte. Fijación de la subestructura soporte a la hoja principal y a la losa. Preparación del revestimiento. Aplomado, nivelación y alineación del revestimiento. Fijación definitiva del revestimiento a la subestructura soporte. Rejuntado. Realización de todos los trabajos necesarios para la resolución de los huecos. Resolución de puntos singulares. Lijado de toda la superficie. Limpieza final del paramento.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12mss010b | m² | Revestimiento exterior para fachada ventilada de placas compactas de gran formato formadas por ATH (trihidrato de alúmina) y resinas poliméricas de alta resistencia (Solid Surface), color blanco de 3590x750x12 mm; colocación con junta corrida mediante el sistema de anclaje oculto de grapa, sobre subestructura soporte formada por perfiles verticales en T de aluminio, perfiles horizontales de tubo de aluminio de sección rectangular, perfiles separadores en L de aluminio, grapas de aluminio, casquillos de acero inoxidable y tapones para ocultar las fijaciones; con adhesivo para la fijación de las placas entre sí y de los tapones a los casquillos, tornillos de acero inoxidable para la fijación de los casquillos a los perfiles verticales y de los perfiles verticales a los perfiles separadores, tirafondos de acero inoxidable A2 y tacos de nylon para la fijación de los perfiles a la hoja principal y anclajes mecánicos de expansión, de acero inoxidable A2 para la fijación de los perfiles a la losa; con el precio incrementado el 5% en concepto de piezas especiales para la resolución de puntos singulares. (material) | 1.000 | 544.28 | 544.28 |
| op00ato010 |  | Atornillador. | 1.000 | 0.00 | 0.00 |
| mo052 | h | Montador de sistemas de fachadas prefabricadas. (mano de obra) | 1.070 | 17.64 | 18.87 |
| mo099 | h | Principiante de montador de sistemas de fachadas prefabricadas. (mano de obra) | 1.070 | 11.01 | 11.78 |
| % | % | Herramientas | 3 % | 574.93 | 17.25 |
|  |  | Costes directos |  |  | 592.18 |
