# Balaustrada

- Propiedad del archivo: CYPE INGENIEROS, S.A.
- Formato: FIEBDC-3/2002
- Ámbito geográfico: Panamá
- Divisa: USD
- Costes indirectos: 3.00 %
- Gastos generales: 13.00 %
- Beneficio industrial: 6.00 %
- IVA: 13.00 %

## F Fachadas y paredes

### FD Defensas

#### FDB Balaustradas

**FDB010** m Balaustrada.
Balaustrada recta formada por balaustres prefabricados de concreto de sección circular de 70 cm de altura y 15 cm de diámetro, colocada en cerramientos y recibida con mortero de cemento y cal, confeccionado en obra, dosificación 1:1:7. Incluso, pasamanos de 17x7x100 cm, replanteo, nivelación, rejuntado y limpieza.
Incluye: Limpieza y preparación del borde de apoyo. Presentación y montaje en seco de las piezas, por tramos entre pilastras. Colocación de las piezas. Rejuntado y perfilado de juntas con mortero de cemento.
Criterio de medición de proyecto: Longitud medida a ejes, según documentación gráfica de Proyecto.
Criterio de medición de obra: Se medirá, a ejes, la longitud realmente ejecutada según especificaciones de Proyecto.

| Código | Ud | Descripción | Rendimiento | Precio | Importe |
|---|---|---|---|---|---|
| mt20bhp010c | Ud | Balaustre circular prefabricado de concreto blanco, de 70 cm de altura y diámetro 15 cm. (material) | 4.000 | 9.26 | 37.04 |
| mt20bhp030a | m | Pasamanos prefabricado de concreto blanco de una pieza, para balaustrada, 17x7x100 cm. (material) | 1.000 | 9.15 | 9.15 |
| mt08aaa010a | m³ | Agua. (material) | 0.016 | 2.04 | 0.03 |
| mt01arg005a | t | Arena de cantera, para mortero preparado en obra. (material) | 0.120 | 23.95 | 2.87 |
| mt08cem041h | kg | Cemento blanco en sacos. (material) | 20.000 | 0.39 | 7.80 |
| mt08cal011a | kg | Cal aérea hidratada, con un contenido total de óxido de calcio y óxido de magnesio mayor o igual al 90%, en sacos. (material) | 20.000 | 0.59 | 11.80 |
| mq06hor010 | h | Concretera eléctrica con una capacidad de amasado de 160 l. (maquinaria) | 0.072 | 4.10 | 0.30 |
| op00amo010 |  | Amoladora o radial. | 1.000 | 0.00 | 0.00 |
| mo020 | h | Albañil especializado en mampostería. (mano de obra) | 0.815 | 17.84 | 14.54 |
| mo113 | h | Peón de albañilería. (mano de obra) | 1.500 | 11.01 | 16.52 |
| % | % | Herramientas | 2 % | 100.05 | 2.00 |
|  |  | Costes directos |  |  | 102.05 |
