# Hoja de pared interior interior, de mampostería de ladrillo cerámico para revestir

- Propiedad del archivo: CYPE INGENIEROS, S.A.
- Formato: FIEBDC-3/2002
- Ámbito geográfico: Panamá
- Divisa: USD
- Costes indirectos: 3.00 %
- Gastos generales: 13.00 %
- Beneficio industrial: 6.00 %
- IVA: 13.00 %

## F Fachadas y paredes

### FF Mampostería no estructural

#### FFQ Hoja para revestir en pared interior

**FFQ010** m² Hoja de pared interior interior, de mampostería de ladrillo cerámico para revestir.
Hoja de pared interior interior, de 7 cm de espesor, de mampostería de ladrillo cerámico hueco doble, para revestir, 33x16x7 cm, con juntas horizontales y verticales de 10 mm de espesor, recibida con mortero de cemento confeccionado en obra, con 250 kg/m³ de cemento, color gris, dosificación 1:6, suministrado en sacos.
Incluye: Replanteo y trazado en la losa de los paredes interiores a realizar. Marcado en las columnas de los niveles de referencia general de planta y de nivel de pavimento. Colocación y aplomado de miras de referencia. Tendido de hilos entre miras. Preparación del mortero. Colocación de las piezas por hiladas a nivel. Realización de todos los trabajos necesarios para la resolución de los huecos. Encuentros de la mampostería con fachadas, columnas y paredes interiores. Encuentro de la mampostería con la losa superior. Limpieza del paramento.
Criterio de medición de proyecto: Superficie medida según documentación gráfica de Proyecto, sin duplicar esquinas ni encuentros, deduciendo los huecos de superficie mayor de 3 m². En los huecos que no se deduzcan, están incluidos los trabajos de realizar la superficie interior del hueco.
Criterio de medición de obra: Se medirá la superficie realmente ejecutada según especificaciones de Proyecto, sin duplicar esquinas ni encuentros, deduciendo los huecos de superficie mayor de 3 m². En los huecos que no se deduzcan, están incluidos los trabajos de realizar la superficie interior del hueco.

| Código | Ud | Descripción | Rendimiento | Precio | Importe |
|---|---|---|---|---|---|
| mt04lvc010g | Ud | Ladrillo cerámico hueco doble, para revestir, 33x16x7 cm, densidad 810 kg/m³. (material) | 18.000 | 0.63 | 11.34 |
| mt08aaa010a | m³ | Agua. (material) | 0.004 | 2.04 | 0.01 |
| mt01arg005a | t | Arena de cantera, para mortero preparado en obra. (material) | 0.010 | 23.95 | 0.24 |
| mt08cem000h | kg | Cemento gris en sacos. (material) | 1.588 | 0.20 | 0.32 |
| mq06hor010 | h | Concretera eléctrica con una capacidad de amasado de 160 l. (maquinaria) | 0.004 | 4.10 | 0.02 |
| op00amo010 |  | Amoladora o radial. | 1.000 | 0.00 | 0.00 |
| mo021 | h | Albañil especializado en mampostería especializado en trabajos de mampostería. (mano de obra) | 0.357 | 17.84 | 6.37 |
| mo114 | h | Ayudante de albañilería especializado en trabajos de mampostería. (mano de obra) | 0.243 | 11.01 | 2.68 |
| % | % | Herramientas | 2 % | 20.98 | 0.42 |
|  |  | Costes directos |  |  | 21.40 |
