# Fachada pesada de paneles arquitectónicos bicapa de concreto armado

- Propiedad del archivo: CYPE INGENIEROS, S.A.
- Formato: FIEBDC-3/2002
- Ámbito geográfico: Panamá
- Divisa: USD
- Costes indirectos: 3.00 %
- Gastos generales: 13.00 %
- Beneficio industrial: 6.00 %
- IVA: 13.00 %

## F Fachadas y paredes

### FP Fachadas pesadas

#### FPH Paneles arquitectónicos de concreto

**FPH020** m² Fachada pesada de paneles arquitectónicos bicapa de concreto armado.
Cerramiento de fachada formado por panel arquitectónico bicapa de concreto armado, de 10 cm de espesor, 3,3 m de anchura máxima, 20 m² de superficie máxima, resistencia a compresión > 25.000 kN/m² y resistencia a flexotracción > 4.000 kN/m², compuestos por cemento, agregados de granulometría seleccionada, malla electrosoldada y varillas de refuerzo de acero, con inclusión o delimitación de huecos. Incluso colocación en obra de los paneles con ayuda de grúa autopropulsada, apuntalamientos, piezas especiales, elementos metálicos para conexión entre paneles y entre paneles y elementos estructurales, limpieza e imprimación de las juntas y sellado de juntas en el lado exterior con silicona neutra sobre cordón de espuma de polietileno expandido de celdas cerradas. Totalmente montado.
Incluye: Replanteo de paneles y elementos de anclaje. Posicionado de los paneles en su lugar de colocación. Aplomo y apuntalamiento de los paneles. Ejecución de anclajes. Repaso de paneles. Sellado de juntas.
Criterio de medición de proyecto: Superficie medida según documentación gráfica de Proyecto, sin duplicar esquinas ni encuentros, deduciendo los huecos de superficie mayor de 3 m².
Criterio de medición de obra: Se medirá la superficie realmente ejecutada según especificaciones de Proyecto, sin duplicar esquinas ni encuentros, deduciendo los huecos de superficie mayor de 3 m².

| Código | Ud | Descripción | Rendimiento | Precio | Importe |
|---|---|---|---|---|---|
| mt12phg020a | m² | Panel arquitectónico bicapa de concreto armado, de 10 cm de espesor, 3,3 m de anchura máxima, 20 m² de superficie máxima, resistencia a compresión > 25.000 kN/m² y resistencia a flexotracción > 4.000 kN/m², compuesto por cemento, agregados de granulometría seleccionada, malla electrosoldada y varillas de refuerzo de acero. (material) | 1.000 | 100.33 | 100.33 |
| mt12phg100 | Ud | Repercusión, por m² de fachada de panel arquitectónico de concreto armado, de piezas especiales y elementos metálicos para conexión entre paneles y entre paneles y elementos estructurales, limpieza e imprimación de la junta, y sellado de juntas en el lado exterior con silicona neutra sobre cordón de espuma de polietileno expandido de celdas cerradas. (material) | 1.000 | 4.18 | 4.18 |
| mq07gte010c | h | Grúa autopropulsada de brazo telescópico con una capacidad de elevación de 30 t y 27 m de altura máxima de trabajo. (maquinaria) | 0.080 | 86.94 | 6.96 |
| mo050 | h | Montador de paneles prefabricados de concreto. (mano de obra) | 0.255 | 17.64 | 4.50 |
| mo097 | h | Principiante de montador de paneles prefabricados de concreto. (mano de obra) | 0.255 | 11.01 | 2.81 |
| % | % | Herramientas | 2 % | 118.78 | 2.38 |
|  |  | Costes directos |  |  | 121.16 |
