# Gárgola de aluminio

- Propiedad del archivo: CYPE INGENIEROS, S.A.
- Formato: FIEBDC-3/2002
- Ámbito geográfico: Panamá
- Divisa: USD
- Costes indirectos: 3.00 %
- Gastos generales: 13.00 %
- Beneficio industrial: 6.00 %
- IVA: 13.00 %

## H Remates y ayudas

### HR Remates de fachada

#### HRL De aluminio

**HRL030** Ud Gárgola de aluminio.
Gárgola de aluminio lacado en color, de 50x200x50 mm; colocación con masilla de silicona neutra; y sellado e impermeabilización de la junta perimetral con masilla de poliuretano, previa aplicación de la imprimación.
Incluye: Replanteo de la pieza. Colocación, aplomado, nivelación y alineación. Sellado de juntas y limpieza.
Criterio de medición de proyecto: Número de unidades previstas, según documentación gráfica de Proyecto.
Criterio de medición de obra: Se medirá el número de unidades realmente ejecutadas según especificaciones de Proyecto.

| Código | Ud | Descripción | Rendimiento | Precio | Importe |
|---|---|---|---|---|---|
| mt15sja100 | Ud | Cartucho de masilla de silicona neutra. (material) | 0.100 | 4.50 | 0.45 |
| mt20gal010b | Ud | Gárgola de aluminio lacado en color, de 50x200x50 mm, realizada a partir de perfil cuadrado de aluminio y terminada con corte formando ángulo de 45°. (material) | 1.000 | 3.74 | 3.74 |
| mt20wwa035 | Ud | Cartucho de 250 cm³ de imprimación para masillas. (material) | 0.016 | 7.69 | 0.12 |
| mt20wwa030 | Ud | Cartucho de 310 cm³ de masilla de poliuretano impermeable. (material) | 0.032 | 10.53 | 0.34 |
| mo020 | h | Albañil especializado en mampostería. (mano de obra) | 0.051 | 17.84 | 0.91 |
| mo113 | h | Peón de albañilería. (mano de obra) | 0.051 | 11.01 | 0.56 |
| % | % | Herramientas | 2 % | 6.12 | 0.12 |
|  |  | Costes directos |  |  | 6.24 |
