# Revestimiento de frente de losa, de concreto polímero

- Propiedad del archivo: CYPE INGENIEROS, S.A.
- Formato: FIEBDC-3/2002
- Ámbito geográfico: Panamá
- Divisa: USD
- Costes indirectos: 3.00 %
- Gastos generales: 13.00 %
- Beneficio industrial: 6.00 %
- IVA: 13.00 %

## H Remates y ayudas

### HR Remates de fachada

#### HRP De concreto polímero

**HRP080** m Revestimiento de frente de losa, de concreto polímero.
Revestimiento de frente de losa con piezas rectas de concreto polímero de superficie pulida, color a elegir, de 210x35 mm, fijadas al concreto con anclaje químico compuesto por resina y varilla roscada de acero galvanizado calidad 5.8, según ISO 898-1, de 8 mm de diámetro; y sellado de las juntas entre piezas y, en su caso, de las uniones con los muros con masilla de poliuretano, previa aplicación de la imprimación.
Criterio de valoración económica: El precio no incluye la preparación de la superficie soporte.
Incluye: Replanteo de las piezas. Corte de las piezas. Realización de una plantilla con la posición de los anclajes. Atornillado de las varillas roscadas en los casquillos previstos en la cara inferior del revestimiento del frente de losa. Relleno de los taladros con resina. Colocación, aplomado, nivelación y alineación. Sellado de juntas y limpieza.
Criterio de medición de proyecto: Longitud medida por su mayor desarrollo lineal, según documentación gráfica de Proyecto.
Criterio de medición de obra: Se medirá, por su mayor desarrollo lineal, la longitud realmente ejecutada según especificaciones de Proyecto, incluyendo la longitud que pudiera perderse en ingletes.

| Código | Ud | Descripción | Rendimiento | Precio | Importe |
|---|---|---|---|---|---|
| mt20zhp020md | m | Frente de losa con piezas rectas de concreto polímero de superficie pulida, color a elegir, de 210x35 mm, con casquillos de acero inoxidable en su cara oculta, para atornillar las varillas roscadas, suministrado en piezas de hasta 1,3 m de longitud. (material) | 1.050 | 24.74 | 25.98 |
| mt26aaq015a | Ud | Anclaje químico compuesto por resina y varilla roscada de acero galvanizado calidad 5.8, según ISO 898-1, de 8 mm de diámetro. (material) | 4.000 | 4.04 | 16.16 |
| mt20wwa025 | m | Perfil de espuma de polietileno, de 6 mm de diámetro, para relleno de juntas. (material) | 2.100 | 0.54 | 1.13 |
| mt20wwa035 | Ud | Cartucho de 250 cm³ de imprimación para masillas. (material) | 0.051 | 7.45 | 0.38 |
| mt20wwa030 | Ud | Cartucho de 310 cm³ de masilla de poliuretano impermeable. (material) | 0.101 | 10.20 | 1.03 |
| mq06hor010 | h | Concretera eléctrica con una capacidad de amasado de 160 l. (maquinaria) | 0.005 | 4.00 | 0.02 |
| op00amo010 |  | Amoladora o radial. | 1.000 | 0.00 | 0.00 |
| mo020 | h | Albañil especializado en mampostería. (mano de obra) | 0.194 | 17.17 | 3.33 |
| mo113 | h | Peón de albañilería. (mano de obra) | 0.275 | 10.59 | 2.91 |
| % | % | Herramientas | 2 % | 50.94 | 1.02 |
|  |  | Costes directos |  |  | 51.96 |
