# Revestimiento de frente de losa, de acero prelacado

- Propiedad del archivo: CYPE INGENIEROS, S.A.
- Formato: FIEBDC-3/2002
- Ámbito geográfico: Panamá
- Divisa: USD
- Costes indirectos: 3.00 %
- Gastos generales: 13.00 %
- Beneficio industrial: 6.00 %
- IVA: 13.00 %

## H Remates y ayudas

### HR Remates de fachada

#### HRR De acero prelacado

**HRR020** m Revestimiento de frente de losa, de acero prelacado.
Revestimiento de frente de losa de lámina plegada de acero prelacado, de 0,8 mm de espesor, 300 mm de desarrollo y 2 pliegues; colocación con adhesivo bituminoso de aplicación en frío; y sellado de las juntas entre piezas y, en su caso, de las uniones con los muros con sellador adhesivo monocomponente.
Incluye: Replanteo de las piezas. Corte de las piezas. Colocación, aplomado, nivelación y alineación. Sellado de juntas y limpieza.
Criterio de medición de proyecto: Longitud medida por su mayor desarrollo lineal, según documentación gráfica de Proyecto.
Criterio de medición de obra: Se medirá, por su mayor desarrollo lineal, la longitud realmente ejecutada según especificaciones de Proyecto, incluyendo la longitud que pudiera perderse en ingletes.

| Código | Ud | Descripción | Rendimiento | Precio | Importe |
|---|---|---|---|---|---|
| mt20wwr010 | kg | Adhesivo bituminoso de aplicación en frío, para láminas metálicas. (material) | 1.110 | 8.47 | 9.40 |
| mt20ffm020q | m | Frente de losa de lámina plegada de acero prelacado, de 0,8 mm de espesor, 300 mm de desarrollo y 2 pliegues. (material) | 1.050 | 6.19 | 6.50 |
| mt22www010b | Ud | Cartucho de 290 ml de sellador adhesivo monocomponente, neutro, superelástico, a base de polímero MS, color gris, con resistencia a la intemperie y a los rayos UV y elongación hasta rotura 750%. (material) | 0.200 | 7.15 | 1.43 |
| mo018 | h | Cerrajero. (mano de obra) | 0.153 | 17.39 | 2.66 |
| mo059 | h | Principiante de cerrajero. (mano de obra) | 0.076 | 11.03 | 0.84 |
| % | % | Herramientas | 2 % | 20.83 | 0.42 |
|  |  | Costes directos |  |  | 21.25 |
