# Antena exterior UHF para captación de señales de televisión analógica

- Propiedad del archivo: CYPE INGENIEROS, S.A.
- Formato: FIEBDC-3/2002
- Ámbito geográfico: Panamá
- Divisa: USD
- Costes indirectos: 3.00 %
- Gastos generales: 13.00 %
- Beneficio industrial: 6.00 %
- IVA: 13.00 %

## I Instalaciones

### IA Audiovisuales

#### IAA Red de cables coaxiales

**IAA034** Ud Antena exterior UHF para captación de señales de televisión analógica, televisión digital terrestre (TDT) y televisión de alta definición (HDTV) procedentes de emisiones terrenales, canales del 21 al 60, de 10 elementos, 15 dB de ganancia, 23 dB de relación D/A. Incluso anclajes y cuantos accesorios sean necesarios para su correcta instalación.
Antena exterior UHF para captación de señales de televisión analógica, televisión digital terrestre (TDT) y televisión de alta definición (HDTV) procedentes de emisiones terrenales, canales del 21 al 60, de 10 elementos, 15 dB de ganancia, 23 dB de relación D/A. Incluso anclajes y cuantos accesorios sean necesarios para su correcta instalación.
Incluye: Replanteo. Montaje, conexionado y comprobación de su correcto funcionamiento.
Criterio de medición de proyecto: Número de unidades previstas, según documentación gráfica de Proyecto.
Criterio de medición de obra: Se medirá el número de unidades realmente ejecutadas según especificaciones de Proyecto.

| Código | Ud | Descripción | Rendimiento | Precio | Importe |
|---|---|---|---|---|---|
| mt40etv030e | Ud | Antena exterior UHF para captación de señales de televisión analógica, televisión digital terrestre (TDT) y televisión de alta definición (HDTV) procedentes de emisiones terrenales, canales del 21 al 60, de 10 elementos, 15 dB de ganancia, 23 dB de relación D/A. (material) | 1.000 | 57.03 | 57.03 |
| mo001 | h | Instalador de telecomunicaciones. (mano de obra) | 0.512 | 13.32 | 6.82 |
| mo056 | h | Principiante de instalador de telecomunicaciones. (mano de obra) | 0.512 | 8.23 | 4.21 |
| % | % | Herramientas | 2 % | 68.06 | 1.36 |
|  |  | Costes directos |  |  | 69.42 |
