# Portero electrónico para vivienda unifamiliar, con dos teléfonos adicionales

- Propiedad del archivo: CYPE INGENIEROS, S.A.
- Formato: FIEBDC-3/2002
- Ámbito geográfico: Panamá
- Costes indirectos: 3.00 %
- Gastos generales: 13.00 %
- Beneficio industrial: 6.00 %
- IVA: 13.00 %

## I Instalaciones

### IA Audiovisuales

#### IAV Interfonía y vídeo

**IAV020** Ud Portero electrónico para vivienda unifamiliar, con dos teléfonos adicionales.
Instalación de kit de portero electrónico para vivienda unifamiliar compuesto de: placa exterior de calle con pulsador de llamada, alimentador, abrepuertas y teléfono. Incluso dos teléfonos adicionales, cableado y cajas. Totalmente montado, conexionado y puesto en marcha por la empresa instaladora para la comprobación de su correcto funcionamiento.
Incluye: Instalación de tubos, cajas de derivación y conductores de señal y eléctricos. Colocación de teléfonos y repetidores de llamada interiores. Colocación de la placa exterior. Colocación del abrepuertas. Colocación del alimentador. Puesta en marcha.
Criterio de medición de proyecto: Número de unidades previstas, según documentación gráfica de Proyecto.
Criterio de medición de obra: Se medirá el número de unidades realmente ejecutadas según especificaciones de Proyecto.

| Código | Ud | Descripción | Rendimiento | Precio | Importe |
|---|---|---|---|---|---|
| mt35aia010b | m | Tubo curvable de PVC, corrugado, de color negro, de 20 mm de diámetro nominal, para canalización empotrada en obra de mampostería (paredes y techos). Resistencia a la compresión 320 N, resistencia al impacto 1 julio, temperatura de trabajo -5°C hasta 60°C, con grado de protección IP 545, no propagador de la llama. (material) | 45.000 | 0.37 | 16.65 |
| mt40pea010 | m | Manguera de telefonía, 6 hilos de 0,5 mm². (material) | 45.000 | 1.09 | 49.05 |
| mt40pek110 | Ud | Kit de portero electrónico para vivienda unifamiliar, compuesto por placa de calle con pulsador de llamada, caja, alimentador, abrepuertas y teléfono. (material) | 1.000 | 184.19 | 184.19 |
| mt40vpt120a | Ud | Teléfono para instalación de portero electrónico. (material) | 2.000 | 29.87 | 59.74 |
| mt40www040 | Ud | Material auxiliar para instalaciones audiovisuales. (material) | 2.000 | 1.54 | 3.08 |
| mo002 | h | Instalador instalador electricista. (mano de obra) | 5.809 | 10.00 | 58.09 |
| mo100 | h | Principiante de instalador electricista. (mano de obra) | 5.809 | 6.35 | 36.89 |
| % | % | Costes directos complementarios | 2 % | 407.69 | 8.15 |
|  |  | Costes directos |  |  | 415.84 |
