# Punto de transferencia para tanque de combustible líquido

- Propiedad del archivo: CYPE INGENIEROS, S.A.
- Formato: FIEBDC-3/2002
- Ámbito geográfico: Panamá
- Divisa: USD
- Costes indirectos: 3.00 %
- Gastos generales: 13.00 %
- Beneficio industrial: 6.00 %
- IVA: 13.00 %

## I Instalaciones

### IC Calefacción, refrigeración, climatización y agua caliente

#### ICD Combustible líquido

**ICD105** Ud Punto de transferencia para tanque de combustible líquido.
Punto de transferencia para tanque de combustible líquido, de latón, de 3", colocado mediante unión roscada. Totalmente montado, conexionado y probado.
Incluye: Replanteo. Montaje, colocación y fijación de la boca de carga. Conexionado.
Criterio de medición de proyecto: Número de unidades previstas, según documentación gráfica de Proyecto.
Criterio de medición de obra: Se medirá el número de unidades realmente ejecutadas según especificaciones de Proyecto.

| Código | Ud | Descripción | Rendimiento | Precio | Importe |
|---|---|---|---|---|---|
| mt38dep003c | Ud | Boca de carga, de latón, de 3", para roscar. (material) | 1.000 | 68.26 | 68.26 |
| mo004 | h | Instalador de calefacción. (mano de obra) | 0.204 | 17.64 | 3.60 |
| mo103 | h | Principiante de instalador de calefacción. (mano de obra) | 0.204 | 10.99 | 2.24 |
| % | % | Herramientas | 2 % | 74.10 | 1.48 |
|  |  | Costes directos |  |  | 75.58 |
