# Red de desagüe de condensados

- Propiedad del archivo: CYPE INGENIEROS, S.A.
- Formato: FIEBDC-3/2002
- Ámbito geográfico: Panamá
- Divisa: USD
- Costes indirectos: 3.00 %
- Gastos generales: 13.00 %
- Beneficio industrial: 6.00 %
- IVA: 13.00 %

## I Instalaciones

### IC Calefacción, refrigeración, climatización y agua caliente

#### ICN Unidades autónomas de climatización

**ICN018** m Red de desagüe de condensados.
Red de desagüe de condensados, colocada superficialmente y fijada al paramento, formada por tubo flexible de PVC, de 16 mm de diámetro y 1,5 mm de espesor, que conecta la unidad de aire acondicionado con la red interior de desagüe, la bajante, el colector o el bote sifónico. Incluso material auxiliar para montaje y sujeción a la obra, accesorios y piezas especiales colocados mediante unión pegada con adhesivo.
Incluye: Replanteo. Presentación de tubos, accesorios y piezas especiales. Fijación del material auxiliar para montaje y sujeción a la obra. Colocación y fijación de tubos, accesorios y piezas especiales.
Criterio de medición de proyecto: Longitud medida según documentación gráfica de Proyecto.
Criterio de medición de obra: Se medirá la longitud realmente ejecutada según especificaciones de Proyecto.

| Código | Ud | Descripción | Rendimiento | Precio | Importe |
|---|---|---|---|---|---|
| mt36tsf410a | Ud | Material auxiliar para montaje y sujeción a la obra de las tuberías de PVC flexible, de 16 mm de diámetro. (material) | 0.500 | 0.28 | 0.14 |
| mt36tsf010ac | m | Tubo de PVC flexible, de 16 mm de diámetro y 1,5 mm de espesor, con espiral de PVC rígido, según ISO 3994, con el precio incrementado el 10% en concepto de accesorios y piezas especiales. (material) | 1.050 | 2.07 | 2.17 |
| mt11var009 | l | Líquido limpiador para pegado mediante adhesivo de tubos y accesorios de PVC. (material) | 0.015 | 52.39 | 0.79 |
| mt11var010 | l | Adhesivo para tubos y accesorios de PVC. (material) | 0.008 | 66.77 | 0.53 |
| mo008 | h | Plomero. (mano de obra) | 0.071 | 17.64 | 1.25 |
| mo107 | h | Principiante de plomería. (mano de obra) | 0.036 | 10.99 | 0.40 |
| % | % | Herramientas | 2 % | 5.28 | 0.11 |
|  |  | Costes directos |  |  | 5.39 |
