# Ventilador de techo

- Propiedad del archivo: CYPE INGENIEROS, S.A.
- Formato: FIEBDC-3/2002
- Ámbito geográfico: Panamá
- Divisa: USD
- Costes indirectos: 3.00 %
- Gastos generales: 13.00 %
- Beneficio industrial: 6.00 %
- IVA: 13.00 %

## I Instalaciones

### IC Calefacción, refrigeración, climatización y agua caliente

#### ICR Sistemas de conducción de aire

**ICR013** Ud Ventilador de techo.
Ventilador de techo, de 800 mm de diámetro, con tres palas y cuerpo de metal, acabado lacado, color blanco, y motor de tres velocidades para alimentación monofásica a 230 V y 50 Hz de frecuencia, con protección térmica, de 280 r.p.m., potencia absorbida 45 W, caudal máximo 6400 m³/h, nivel de presión sonora 45 dBA. Incluso accesorios y elementos de fijación.
Incluye: Replanteo. Colocación y fijación. Conexionado y comprobación de su correcto funcionamiento.
Criterio de medición de proyecto: Número de unidades previstas, según documentación gráfica de Proyecto.
Criterio de medición de obra: Se medirá el número de unidades realmente ejecutadas según especificaciones de Proyecto.

| Código | Ud | Descripción | Rendimiento | Precio | Importe |
|---|---|---|---|---|---|
| mt42svs700a | Ud | Ventilador de techo, de 800 mm de diámetro, con tres palas y cuerpo de metal, acabado lacado, color blanco, y motor de tres velocidades para alimentación monofásica a 230 V y 50 Hz de frecuencia, con protección térmica, de 280 r.p.m., potencia absorbida 45 W, caudal máximo 6400 m³/h, nivel de presión sonora 45 dBA, incluso regulador de velocidad. (material) | 1.000 | 68.93 | 68.93 |
| mo011 | h | Montador. (mano de obra) | 0.102 | 17.64 | 1.80 |
| mo080 | h | Principiante de montador. (mano de obra) | 0.102 | 11.01 | 1.12 |
| % | % | Herramientas | 2 % | 71.85 | 1.44 |
|  |  | Costes directos |  |  | 73.29 |
