# Pieza con juntas de EPDM para conducto circular

- Propiedad del archivo: CYPE INGENIEROS, S.A.
- Formato: FIEBDC-3/2002
- Ámbito geográfico: Panamá
- Divisa: USD
- Costes indirectos: 3.00 %
- Gastos generales: 13.00 %
- Beneficio industrial: 6.00 %
- IVA: 13.00 %

## I Instalaciones

### IC Calefacción, refrigeración, climatización y agua caliente

#### ICR Sistemas de conducción de aire

**ICR017** Ud Pieza con juntas de EPDM para conducto circular.
Codo 30° con juntas de EPDM de doble labio, para conducto circular de acero galvanizado, de 125 mm de diámetro.
Incluye: Colocación y fijación de las piezas especiales prefabricadas a la red de conductos.
Criterio de medición de proyecto: Número de unidades previstas, según documentación gráfica de Proyecto.
Criterio de medición de obra: Se medirá el número de unidades realmente ejecutadas según especificaciones de Proyecto.

| Código | Ud | Descripción | Rendimiento | Precio | Importe |
|---|---|---|---|---|---|
| mt42cos218abb | Ud | Codo 30° con juntas de EPDM de doble labio, para conducto circular de acero galvanizado, de 125 mm de diámetro, estanqueidad al aire clase D. (material) | 1.000 | 22.02 | 22.02 |
| mo013 | h | Colocador de ductos metálicos. (mano de obra) | 0.051 | 17.64 | 0.90 |
| mo084 | h | Principiante de colocador de ductos metálicos. (mano de obra) | 0.051 | 11.01 | 0.56 |
| % | % | Herramientas | 2 % | 23.48 | 0.47 |
|  |  | Costes directos |  |  | 23.95 |
