# Rejilla de retorno en puerta

- Propiedad del archivo: CYPE INGENIEROS, S.A.
- Formato: FIEBDC-3/2002
- Ámbito geográfico: Panamá
- Divisa: USD
- Costes indirectos: 3.00 %
- Gastos generales: 13.00 %
- Beneficio industrial: 6.00 %
- IVA: 13.00 %

## I Instalaciones

### IC Calefacción, refrigeración, climatización y agua caliente

#### ICR Sistemas de conducción de aire

**ICR052** Ud Rejilla de retorno en puerta.
Rejilla de aluminio extruido, anodizado color natural E6-C-0, de 225x125 mm, con láminas horizontales fijas en forma de V, con sujeción mediante tornillos vistos, montada en puerta. Incluso accesorios de montaje y elementos de fijación.
Incluye: Replanteo. Montaje y fijación de la rejilla en la puerta.
Criterio de medición de proyecto: Número de unidades previstas, según documentación gráfica de Proyecto.
Criterio de medición de obra: Se medirá el número de unidades realmente ejecutadas según especificaciones de Proyecto.

| Código | Ud | Descripción | Rendimiento | Precio | Importe |
|---|---|---|---|---|---|
| mt42trx045aaaa | Ud | Rejilla de aluminio extruido, anodizado color natural E6-C-0, de 225x125 mm, con láminas horizontales fijas en forma de V, con sujeción mediante tornillos vistos. (material) | 1.000 | 36.39 | 36.39 |
| mo005 | h | Instalador de climatización. (mano de obra) | 0.141 | 17.64 | 2.49 |
| mo104 | h | Principiante de instalador de climatización. (mano de obra) | 0.141 | 10.99 | 1.55 |
| % | % | Herramientas | 2 % | 40.43 | 0.81 |
|  |  | Costes directos |  |  | 41.24 |
