# Silenciador para conducto

- Propiedad del archivo: CYPE INGENIEROS, S.A.
- Formato: FIEBDC-3/2002
- Ámbito geográfico: Panamá
- Divisa: USD
- Costes indirectos: 3.00 %
- Gastos generales: 13.00 %
- Beneficio industrial: 6.00 %
- IVA: 13.00 %

## I Instalaciones

### IC Calefacción, refrigeración, climatización y agua caliente

#### ICR Sistemas de conducción de aire

**ICR085** Ud Silenciador para conducto.
Silenciador de celdillas con diseño higiénico y celdillas de ahorro energético integradas, de 200 mm de ancho, 300 mm de alto y 500 mm de largo, con 1 celdilla de lana mineral, no combustible según DIN 4102 A2, protegida con tejido de seda de vidrio, marco de perfil favorable al flujo de aire (radio > 15 mm), de 100 mm de espesor, con carcasa de lámina de acero galvanizado. Incluso accesorios de montaje y elementos de fijación.
Incluye: Replanteo. Colocación y fijación. Comprobación de su correcto funcionamiento.
Criterio de medición de proyecto: Número de unidades previstas, según documentación gráfica de Proyecto.
Criterio de medición de obra: Se medirá el número de unidades realmente ejecutadas según especificaciones de Proyecto.

| Código | Ud | Descripción | Rendimiento | Precio | Importe |
|---|---|---|---|---|---|
| mt42trx410aaaa | Ud | Silenciador de celdillas con diseño higiénico y celdillas de ahorro energético integradas, de 200 mm de ancho, 300 mm de alto y 500 mm de largo, con 1 celdilla de lana mineral, no combustible según DIN 4102 A2, protegida con tejido de seda de vidrio, marco de perfil favorable al flujo de aire (radio > 15 mm), de 100 mm de espesor, con carcasa de lámina de acero galvanizado. (material) | 1.000 | 311.80 | 311.80 |
| mo005 | h | Instalador de climatización. (mano de obra) | 0.219 | 17.64 | 3.86 |
| mo104 | h | Principiante de instalador de climatización. (mano de obra) | 0.219 | 10.99 | 2.41 |
| % | % | Herramientas | 2 % | 318.07 | 6.36 |
|  |  | Costes directos |  |  | 324.43 |
