# Módulo purificador del aire para recuperador de calor aire-aire

- Propiedad del archivo: CYPE INGENIEROS, S.A.
- Formato: FIEBDC-3/2002
- Ámbito geográfico: Panamá
- Divisa: USD
- Costes indirectos: 3.00 %
- Gastos generales: 13.00 %
- Beneficio industrial: 6.00 %
- IVA: 13.00 %

## I Instalaciones

### IC Calefacción, refrigeración, climatización y agua caliente

#### ICR Sistemas de conducción de aire

**ICR127** Ud Módulo purificador del aire para recuperador de calor aire-aire.
Módulo purificador del aire para recuperador de calor aire-aire, con destrucción de la carga viral y bacteriana, eliminación de contaminantes y reducción de olores desagradables, mediante ionizador de plasma por fotocatálisis con lámpara de rayos UV, rango de caudal de aire de 0 a 1000 m³/h, caudal de aire nominal 750 m³/h, caudal de aire mínimo 400 m³/h, caudal de aire máximo 1000 m³/h, pérdida de carga sin filtro 10 Pa, pérdida de carga con filtro 90 Pa, consumo eléctrico sin filtro 15 W, consumo eléctrico con filtro 50 W, alimentación monofásica a 230 V, reducción media de la carga viral mayor del 98%, reducción de la carga bacteriana mayor del 97% y reducción media de los compuestos orgánicos volátiles del 50%.
Incluye: Colocación y fijación. Conexionado y comprobación de su correcto funcionamiento.
Criterio de medición de proyecto: Número de unidades previstas, según documentación gráfica de Proyecto.
Criterio de medición de obra: Se medirá el número de unidades realmente ejecutadas según especificaciones de Proyecto.

| Código | Ud | Descripción | Rendimiento | Precio | Importe |
|---|---|---|---|---|---|
| mt42lmf605a | Ud | Módulo purificador del aire para recuperador de calor aire-aire, con destrucción de la carga viral y bacteriana, eliminación de contaminantes y reducción de olores desagradables, mediante ionizador de plasma por fotocatálisis con lámpara de rayos UV, rango de caudal de aire de 0 a 1000 m³/h, caudal de aire nominal 750 m³/h, caudal de aire mínimo 400 m³/h, caudal de aire máximo 1000 m³/h, pérdida de carga sin filtro 10 Pa, pérdida de carga con filtro 90 Pa, consumo eléctrico sin filtro 15 W, consumo eléctrico con filtro 50 W, alimentación monofásica a 230 V, reducción media de la carga viral mayor del 98%, reducción de la carga bacteriana mayor del 97% y reducción media de los compuestos orgánicos volátiles del 50%. (material) | 1.000 | 8090.53 | 8090.53 |
| mo005 | h | Instalador de climatización. (mano de obra) | 0.204 | 17.64 | 3.60 |
| mo104 | h | Principiante de instalador de climatización. (mano de obra) | 0.204 | 10.99 | 2.24 |
| % | % | Herramientas | 2 % | 8096.37 | 161.93 |
|  |  | Costes directos |  |  | 8258.30 |
