# Acumulador para agua caliente

- Propiedad del archivo: CYPE INGENIEROS, S.A.
- Formato: FIEBDC-3/2002
- Ámbito geográfico: Panamá
- Divisa: USD
- Costes indirectos: 3.00 %
- Gastos generales: 13.00 %
- Beneficio industrial: 6.00 %
- IVA: 13.00 %

## I Instalaciones

### IC Calefacción, refrigeración, climatización y agua caliente

#### ICS Sistemas de conducción de agua

**ICS060** Ud Acumulador para agua caliente
Acumulador de acero vitrificado, de suelo, 550 l, 740 mm de diámetro y 2000 mm de altura, forro acolchado con cubierta posterior, aislamiento de poliuretano inyectado libre de CFC y protección contra corrosión mediante ánodo de magnesio. Incluso válvulas de corte, elementos de montaje y accesorios necesarios para su correcto funcionamiento.
Incluye: Replanteo. Colocación. Conexionado. Comprobación de su correcto funcionamiento.
Criterio de medición de proyecto: Número de unidades previstas, según documentación gráfica de Proyecto.
Criterio de medición de obra: Se medirá el número de unidades realmente ejecutadas según especificaciones de Proyecto.

| Código | Ud | Descripción | Rendimiento | Precio | Importe |
|---|---|---|---|---|---|
| mt38csg060i | Ud | Acumulador de acero vitrificado, de suelo, 550 l, 740 mm de diámetro y 2000 mm de altura, forro acolchado con cubierta posterior, aislamiento de poliuretano inyectado libre de CFC y protección contra corrosión mediante ánodo de magnesio. (material) | 1.000 | 1698.26 | 1698.26 |
| mt37sve010e | Ud | Válvula de esfera de latón niquelado para roscar de 1 1/4". (material) | 2.000 | 23.38 | 46.76 |
| mt38www011 | Ud | Material auxiliar para instalaciones de agua caliente (material) | 1.000 | 2.02 | 2.02 |
| mo004 | h | Instalador de calefacción. (mano de obra) | 1.070 | 17.64 | 18.87 |
| mo103 | h | Principiante de instalador de calefacción. (mano de obra) | 1.070 | 10.99 | 11.76 |
| % | % | Herramientas | 2 % | 1777.67 | 35.55 |
|  |  | Costes directos |  |  | 1813.22 |
