# Interacumulador de acero inoxidable, de suelo, con intercambiador con dos serpentines, de 193 l, 550 mm de diámetro y 1420 mm de altura

- Propiedad del archivo: CYPE INGENIEROS, S.A.
- Formato: FIEBDC-3/2002
- Ámbito geográfico: Panamá
- Divisa: USD
- Costes indirectos: 3.00 %
- Gastos generales: 13.00 %
- Beneficio industrial: 6.00 %
- IVA: 13.00 %

## I Instalaciones

### IC Calefacción, climatización y agua caliente

#### ICS Sistemas de conducción de agua

**ICS055** Ud Interacumulador de acero inoxidable, de suelo, con intercambiador con dos serpentines, de 193 l, 550 mm de diámetro y 1420 mm de altura.
Suministro e instalación de interacumulador de acero inoxidable, de suelo, con intercambiador con dos serpentines, de 193 l, 550 mm de diámetro y 1420 mm de altura, con resistencia eléctrica de 2 kW, con grupo de seguridad, sin necesidad de ánodo para protección contra la corrosión, temperatura máxima de acumulación 85°C, presión máxima de acumulación 6 bar, presión máxima en el circuito primario 6 bar. Incluso válvulas de corte, elementos de montaje y demás accesorios necesarios para su correcto funcionamiento. Totalmente montado, conexionado y probado.
Incluye: Replanteo. Colocación del interacumulador. Conexionado.
Criterio de medición de proyecto: Número de unidades previstas, según documentación gráfica de Proyecto.
Criterio de medición de obra: Se medirá el número de unidades realmente ejecutadas según especificaciones de Proyecto.

| Código | Ud | Descripción | Rendimiento | Precio | Importe |
|---|---|---|---|---|---|
| mt38csj172bf | Ud | Interacumulador de acero inoxidable, de suelo, con intercambiador con dos serpentines, de 193 l, 550 mm de diámetro y 1420 mm de altura, con resistencia eléctrica de 2 kW, con grupo de seguridad, sin necesidad de ánodo para protección contra la corrosión, temperatura máxima de acumulación 85°C, presión máxima de acumulación 6 bar, presión máxima en el circuito primario 6 bar. (material) | 1.000 | 1562.86 | 1562.86 |
| mt37sve010d | Ud | Válvula de esfera de latón niquelado para roscar de 1". (material) | 6.000 | 13.90 | 83.40 |
| mt38www011 | Ud | Material auxiliar para instalaciones de agua caliente (material) | 1.000 | 2.05 | 2.05 |
| mo004 | h | Instalador de calefacción. (mano de obra) | 1.147 | 8.51 | 9.76 |
| mo103 | h | Principiante de instalador de calefacción. (mano de obra) | 1.147 | 5.19 | 5.95 |
| % | % | Herramientas | 2 % | 1664.02 | 33.28 |
|  |  | Costes directos |  |  | 1697.30 |
