# Torre metálica de celosía de 5 m de altura para tanque elevado de hasta 2000 litros, empotrada en dado de concreto en suelo no cohesivo

- Propiedad del archivo: CYPE INGENIEROS, S.A.
- Formato: FIEBDC-3/2002
- Ámbito geográfico: Panamá
- Divisa: USD
- Costes indirectos: 3.00 %
- Gastos generales: 13.00 %
- Beneficio industrial: 6.00 %
- IVA: 13.00 %

## I Instalaciones

### IF Plomería

#### IFD Tanques/cisternas/grupos de presión

**IFD065** Ud Torre metálica de celosía de 5 m de altura para tanque elevado de hasta 2000 litros, empotrada en dado de concreto en suelo no cohesivo.
Torre metálica de celosía de 5 m de altura para tanque elevado de hasta 2000 litros, con escalera de acceso y base de fijación del tanque de 1,3x1,3 m, empotrada en dado de concreto f'c=245 kg/cm² (3500 psi), clase de exposición F0 S0 P0 C0, tamaño máximo del agregado 25 mm (1" ASTM Nº 57), consistencia blanda, premezclado, vaciado desde camión, en suelo no cohesivo. Incluso excavación para fundación con medios mecánicos, transporte y descarga. Totalmente montada.
Incluye: Replanteo. Transporte y descarga. Excavación de la fundación. Eliminación de las tierras sueltas del fondo de la excavación. Montaje de la torre. Izado de la torre. Colocación y aplomado. Vaciado y compactación del concreto. Eliminación de restos, limpieza final y retirada de escombros. Carga de escombros sobre camión o contenedor.
Criterio de medición de proyecto: Número de unidades previstas, según documentación gráfica de Proyecto.
Criterio de medición de obra: Se medirá el número de unidades realmente ejecutadas según especificaciones de Proyecto.

| Código | Ud | Descripción | Rendimiento | Precio | Importe |
|---|---|---|---|---|---|
| mt37tod010f | Ud | Torre metálica de celosía de 5 m de altura para tanque elevado de hasta 2000 litros, con escalera de acceso y base de fijación del tanque de 1,3x1,3 m. (material) | 1.000 | 1519.37 | 1519.37 |
| mt10hmf100arb | m³ | Concreto simple f'c=245 kg/cm² (3500 psi), clase de exposición F0 S0 P0 C0, tamaño máximo del agregado 25 mm (1" ASTM Nº 57), consistencia blanda, premezclado, según ACI 318. (material) | 2.700 | 125.16 | 337.93 |
| mq04cag010a | h | Camión con grúa de hasta 6 t. (maquinaria) | 0.201 | 55.34 | 11.12 |
| mq01exn010i | h | Miniretroexcavadora sobre neumáticos, de 37,5 kW. (maquinaria) | 0.443 | 51.13 | 22.65 |
| mo020 | h | Albañil especializado en mampostería. (mano de obra) | 1.327 | 12.93 | 17.16 |
| mo077 | h | Principiante de albañilería. (mano de obra) | 1.327 | 8.24 | 10.93 |
| % | % | Herramientas | 2 % | 1919.16 | 38.38 |
|  |  | Costes directos |  |  | 1957.54 |
