# Caja eléctrica de obra de mampostería, de dimensiones interiores 51x51x65 cm, con marco y tapa de fundición, para alojamiento de la válvula

- Propiedad del archivo: CYPE INGENIEROS, S.A.
- Formato: FIEBDC-3/2002
- Ámbito geográfico: Panamá
- Costes indirectos: 3.00 %
- Gastos generales: 13.00 %
- Beneficio industrial: 6.00 %
- IVA: 13.00 %

## I Instalaciones

### IF Plomería

#### IFW Elementos

**IFW070** Ud Caja eléctrica de obra de mampostería, de dimensiones interiores 51x51x65 cm, con marco y tapa de fundición, para alojamiento de la válvula.
Formación de caja eléctrica enterrada, de dimensiones interiores 51x51x65 cm, construida con mampostería de ladrillo cerámico perforado, de 1/2 pie de espesor, recibido con mortero de cemento 1:6, sobre losa sobre relleno de concreto masivo f'c=310 kg/cm² (31 MPa), clase de exposición F0 S2 P1 C0, tamaño máximo del agregado 19 mm, consistencia blanda de 15 cm de espesor, enfoscada y bruñida interiormente con mortero de cemento 1:3 formando aristas y esquinas a media caña, con marco y tapa de fundición carga de rotura 125 kN, para alojamiento de la válvula. Incluso excavación mecánica y relleno del trasdós con material granular, formación de agujeros para el paso de los tubos. Totalmente montada.
Incluye: Replanteo de la caja eléctrica. Excavación con medios mecánicos. Eliminación de las tierras sueltas del fondo de la excavación. Vertido y compactación del concreto en formación de losa sobre relleno. Formación de la obra de mampostería con ladrillos, previamente humedecidos, colocados con mortero. Repello y bruñido con mortero, redondeando los ángulos del fondo y de las paredes interiores de la caja eléctrica. Formación de agujeros para el paso de los tubos. Conexionado. Colocación de la tapa. Relleno del trasdós. Eliminación de restos, limpieza final y retirada de escombros. Carga de escombros sobre camión o contenedor.
Criterio de medición de proyecto: Número de unidades previstas, según documentación gráfica de Proyecto.
Criterio de medición de obra: Se medirá el número de unidades realmente ejecutadas según especificaciones de Proyecto.

| Código | Ud | Descripción | Rendimiento | Precio | Importe |
|---|---|---|---|---|---|
| mt10hmf050ftb | m³ | Concreto masivo f'c=310 kg/cm² (31 MPa), clase de exposición F0 S2 P1 C0, tamaño máximo del agregado 19 mm, consistencia blanda, preparado en concretera, según ACI 318-08. (material) | 0.147 | 115.65 | 17.00 |
| mt04lpv010a | Ud | Ladrillo cerámico perforado (panal), para revestir, 24x12x9 cm. (material) | 56.000 | 0.22 | 12.32 |
| mt09mor010c | m³ | Mortero de cemento CEM II/B-P 32,5 N tipo M-5, confeccionado en obra con 250 kg/m³ de cemento y una proporción en volumen 1/6. (material) | 0.019 | 115.30 | 2.19 |
| mt09mor010f | m³ | Mortero de cemento CEM II/B-P 32,5 N tipo M-15, confeccionado en obra con 450 kg/m³ de cemento y una proporción en volumen 1/3. (material) | 0.024 | 149.30 | 3.58 |
| mt11tfa010b | Ud | Marco y tapa de fundición, 50x50 cm, para caja eléctrica registrable, carga de rotura 125 kN. (material) | 1.000 | 51.19 | 51.19 |
| mt01arr010a | t | Grava de cantera, de 19 a 25 mm de diámetro. (material) | 0.704 | 7.04 | 4.96 |
| mq01ret020b | h | Retrocargadora sobre neumáticos, de 70 kW. (maquinaria) | 0.107 | 32.24 | 3.45 |
| au00auh040 |  | Vibrador de concreto, eléctrico. | 1.000 | 0.00 | 0.00 |
| mo019 | h | Albañil. (mano de obra) | 1.638 | 9.67 | 15.84 |
| mo111 | h | Peón de albañilería. (mano de obra) | 1.224 | 6.11 | 7.48 |
| % | % | Costes directos complementarios | 2 % | 118.01 | 2.36 |
|  |  | Costes directos |  |  | 120.37 |
