# Caja eléctrica de concreto simple en sitio, de dimensiones interiores 50x50x50 cm, con marco y tapa de fundición, para alojamiento de la válvula

- Propiedad del archivo: CYPE INGENIEROS, S.A.
- Formato: FIEBDC-3/2002
- Ámbito geográfico: Panamá
- Divisa: USD
- Costes indirectos: 3.00 %
- Gastos generales: 13.00 %
- Beneficio industrial: 6.00 %
- IVA: 13.00 %

## I Instalaciones

### IF Plomería

#### IFW Elementos

**IFW070** Ud Caja eléctrica de concreto simple en sitio, de dimensiones interiores 50x50x50 cm, con marco y tapa de fundición, para alojamiento de la válvula.
Formación de caja eléctrica enterrada, de dimensiones interiores 50x50x50 cm, de concreto simple en sitio f'c=350 kg/cm² (5000 psi), clase de exposición F0 S2 P1 C0, tamaño máximo del agregado 25 mm (1" ASTM Nº 57), consistencia blanda, sobre losa sobre relleno de concreto simple f'c=315 kg/cm² (4500 psi), clase de exposición F0 S2 P1 C0, tamaño máximo del agregado 25 mm (1" ASTM Nº 57), consistencia blanda de 15 cm de espesor, con marco y tapa de fundición carga de rotura 125 kN, para alojamiento de la válvula. Incluso molde reutilizable de lámina metálica, amortizable en 20 usos.
Incluye: Replanteo. Vaciado y compactación del concreto en formación de losa sobre relleno. Colocación de la cimbra metálico. Vaciado y compactación del concreto en formación de la caja eléctrica previa humectación de la cimbra. Retirada de la cimbra. Conexionado de los tubos a la caja eléctrica. Colocación de la tapa.
Criterio de medición de proyecto: Número de unidades previstas, según documentación gráfica de Proyecto.
Criterio de medición de obra: Se medirá el número de unidades realmente ejecutadas según especificaciones de Proyecto.
Criterio de valoración económica: El precio no incluye la válvula, la excavación ni el relleno del trasdós.

| Código | Ud | Descripción | Rendimiento | Precio | Importe |
|---|---|---|---|---|---|
| mt10hmf100fzb | m³ | Concreto simple f'c=315 kg/cm² (4500 psi), clase de exposición F0 S2 P1 C0, tamaño máximo del agregado 25 mm (1" ASTM Nº 57), consistencia blanda, premezclado, según ACI 318. (material) | 0.096 | 133.51 | 12.82 |
| mt08aaa010a | m³ | Agua. (material) | 0.006 | 1.97 | 0.01 |
| mt01arg005a | t | Arena de cantera, para mortero preparado en obra. (material) | 0.028 | 23.01 | 0.64 |
| mt08cem000h | kg | Cemento gris en sacos. (material) | 8.438 | 0.19 | 1.60 |
| mt08adt010 | kg | Aditivo hidrófugo para impermeabilización de morteros u concretos. (material) | 0.169 | 1.58 | 0.27 |
| mt08epr030b | Ud | Molde reutilizable para formación de cajas eléctricas de sección cuadrada de 50x50x50 cm, de lámina metálica, incluso accesorios de montaje. (material) | 0.050 | 300.30 | 15.02 |
| mt10hmf100fDb | m³ | Concreto simple f'c=350 kg/cm² (5000 psi), clase de exposición F0 S2 P1 C0, tamaño máximo del agregado 25 mm (1" ASTM Nº 57), consistencia blanda, premezclado, según ACI 318. (material) | 0.149 | 137.37 | 20.47 |
| mt11tfa010b | Ud | Marco y tapa de fundición, 50x50 cm, para caja eléctrica registrable, carga de rotura 125 kN. (material) | 1.000 | 56.36 | 56.36 |
| au00auh040 |  | Vibrador de concreto, eléctrico. | 1.000 | 0.00 | 0.00 |
| mo020 | h | Albañil especializado en mampostería. (mano de obra) | 0.939 | 12.93 | 12.14 |
| mo113 | h | Peón de albañilería. (mano de obra) | 0.678 | 7.91 | 5.36 |
| % | % | Herramientas | 2 % | 124.69 | 2.49 |
|  |  | Costes directos |  |  | 127.18 |
