# Tanque de gases licuados del petróleo (GLP), superficial

- Propiedad del archivo: CYPE INGENIEROS, S.A.
- Formato: FIEBDC-3/2002
- Ámbito geográfico: Panamá
- Divisa: USD
- Costes indirectos: 3.00 %
- Gastos generales: 13.00 %
- Beneficio industrial: 6.00 %
- IVA: 13.00 %

## I Instalaciones

### IG Gases combustibles

#### IGD Tanques

**IGD120** Ud Tanque de gases licuados del petróleo (GLP), superficial.
Tanque homologado de gases licuados del petróleo (GLP), de superficie, de lámina de acero, de 1000 mm de diámetro y 1470 mm de longitud, con una capacidad de 1000 litros. Incluso capó proyectable, boca de carga, indicador de nivel, tubo buzo para toma de gas en fase líquida, valvulería, manómetro, tapón de drenaje, accesorios de conexión, borne de toma de tierra y elementos de protección según normativa.
Criterio de valoración económica: El precio no incluye la obra civil ni la toma de tierra.
Incluye: Replanteo. Colocación del tanque sobre los apoyos. Sujeción del tanque a los apoyos. Montaje, conexionado y comprobación de su correcto funcionamiento.
Criterio de medición de proyecto: Número de unidades previstas, según documentación gráfica de Proyecto.
Criterio de medición de obra: Se medirá el número de unidades realmente ejecutadas según especificaciones de Proyecto.

| Código | Ud | Descripción | Rendimiento | Precio | Importe |
|---|---|---|---|---|---|
| mt43dep020aabb | Ud | Tanque homologado de gases licuados del petróleo (GLP), de superficie, de lámina de acero, de 1000 mm de diámetro y 1470 mm de longitud, con una capacidad de 1000 litros. Tratamiento exterior: granallado SA 2 1/2, imprimación antioxidante y acabado con esmalte de poliuretano color blanco. Incluso capó proyectable, boca de carga, indicador de nivel magnético, tubo buzo para toma de gas en fase líquida, valvulería, manómetro, tapón de drenaje, accesorios de conexión, borne de toma de tierra y elementos de protección según normativa. (material) | 1.000 | 2582.06 | 2582.06 |
| mq04cag010a | h | Camión con grúa de hasta 6 t. (maquinaria) | 0.250 | 64.17 | 16.04 |
| mo010 | h | Gasfitero. (mano de obra) | 10.190 | 17.64 | 179.75 |
| mo109 | h | Principiante de gasfitero. (mano de obra) | 10.190 | 10.99 | 111.99 |
| % | % | Herramientas | 2 % | 2889.84 | 57.80 |
|  |  | Costes directos |  |  | 2947.64 |
