# Válvula de gas

- Propiedad del archivo: CYPE INGENIEROS, S.A.
- Formato: FIEBDC-3/2002
- Ámbito geográfico: Panamá
- Divisa: USD
- Costes indirectos: 3.00 %
- Gastos generales: 13.00 %
- Beneficio industrial: 6.00 %
- IVA: 13.00 %

## I Instalaciones

### IG Gases combustibles

#### IGW Elementos

**IGW020** Ud Válvula de gas.
Llave de esfera de latón con maneta, pata y bloqueo, con rosca cilíndrica GAS macho-macho de 3/4" de diámetro, PN=5 bar, acabado cromado.
Incluye: Montaje, conexionado y comprobación de su correcto funcionamiento.
Criterio de medición de proyecto: Número de unidades previstas, según documentación gráfica de Proyecto.
Criterio de medición de obra: Se medirá el número de unidades realmente ejecutadas según especificaciones de Proyecto.

| Código | Ud | Descripción | Rendimiento | Precio | Importe |
|---|---|---|---|---|---|
| mt43acv020c | Ud | Llave de esfera de latón con maneta, pata y bloqueo, con rosca cilíndrica GAS macho-macho de 3/4" de diámetro, PN=5 bar, acabado cromado. (material) | 1.000 | 11.93 | 11.93 |
| mo010 | h | Gasfitero. (mano de obra) | 0.178 | 18.33 | 3.26 |
| mo109 | h | Principiante de gasfitero. (mano de obra) | 0.178 | 11.42 | 2.03 |
| % | % | Herramientas | 2 % | 17.22 | 0.34 |
|  |  | Costes directos |  |  | 17.56 |
